# SWK Niemtsch-3BA
Angebotsaufforderung (GAEB 90, DA83)
DV-Nummer: 1936
Währung: EUR
Auftraggeber: Wasserverband Lausitz, Betriebsführungs GmbH, Am Stadthafen

## Los 2 - Erneuerung Seestraße A-C, 3.TA,
Datum: 12.03.26

### Titel 02 Tiefbauarbeiten Leitungsgraben u. Baugruben Hauptkanal

#### Bereich 02.01 Oberflächenaufbruch

*Hinweis*
Für den Oberflächenaufbruch gelten die Regelungen des
Abschnitts 3.3 ATV DIN 18322.

- Gemischte Oberflächenbefestigungen wie z. B. eine
bituminöse Oberflächenbefestigung auf einer
Pflasterdecke, etc. werden getrennt, jeweils nach der
Art der Befestigung, abgerechnet.
- Der Oberflächenaufbruch von Rinnen und Mulden wird
über die Positionen:
- Pflasterdecke aufnehmen - Plattenbelag aufnehmen -
Bituminöse Befestigung aufnehmen - Betondecke aufnehmen
abgerechnet.
- Beim Aufnehmen von Oberflächenbefestigungen
(Pflaster, Platten, etc.) ist zu berücksichtigen, dass
10 % einer seitlich zu lagernden Oberflächenbefestigung
nicht wieder verwendbar sind und entsorgt werden
müssen. Die Ersatzlieferung von entsprechenden
Materialien bis zu 10% ist in die jeweilige
Aufbruchposition einzurechnen.

Der Abbruch der Oberflächen ist für Einzelflächen im
Bereich der Baugruben / Montagegruben anzusetzen.

Pflasterrinnen werden ebenfalls über die entsprechenden
Pflasterpositionen abgerechnet.

Alle alten und außer Betrieb befindlichen Straßen- und
Hydrantenkappen sind im Zuge der Baumaßnahme
rückzubauen. Die Leistungen hierzu werden über die
ensprechende Position vergütet.

Belastete Oberflächen und Erdstoffe sind entsprechend
des Baugrundgutachtens zu kalkulieren.

**02.01.1 ungebundene Deckschicht aufnehmen**
Ungebundene Deckschicht aus Splitt / Schotter /
Schotterrasen aufnehmen, von der Baustelle entfernen
und einer Wiederverwertung zuführen.
Stärke der Lage bis 10 cm.

Seestraße A: 84 m
Menge: 170,000 m²

**02.01.2 Pflasterd. aufn., Großpfl. Beton, Mittelstreifen, Sand-/Splitbett.**
Pflasterdecke aufnehmen, Großpflaster Beton als
Mittelstreifen,
vierreihig, Sand- / Splittbettung.  Pflasterdecke
einschl. Bettung
(Bettungsstärke bis 10 cm) aufbrechen, aufnehmen und
auf Lagerplatz des AN transportieren. Aufbruch der
Tragschicht wird gesondert vergütet. Art =
Großpflaster Beton,
Bettung aus Sand / Splitt. Nicht wiederverwendbare
Steine und übriges Aufbruchgut von der Baustelle
entfernen und einer Wiederverwertung zuführen.

Seestraße B: 77m
Mittelstreifen 1m breit
Menge: 80,000 m²

**02.01.3 Pflasterd. aufn., Bet/Verbpfl. im Ellenbogenverband, 6-10cm, Sa/Splbettg.**
Pflasterdecke aufnehmen Bet/Verbpfl. rechteckig,
6-10 cm Sand- / Splittbettung, im Ellenbogenverband
verlegt.
Pflasterdecke einschl. Bettung (Bettungsstärke bis 10
cm)
aufbrechen, aufnehmen und auf Lagerplatz des AN
transportieren. Aufbruch der Tragschicht wird gesondert
vergütet. Art = Beton- und Verbundsteinpflaster,
ca. 6 bis 10 cm dick, Bettung aus Sand / Splitt.
Nicht wiederverwendbare Steine und übriges Aufbruchgut
von
der Baustelle entfernen und einer Wiederverwertung
zuführen.

Seestraße B: 77 m
2x 0,50m neben dem Mittelstreifen
Menge: 80,000 m²

**02.01.4 Pflasterd. aufn., Bet/Verbpfl. Wellenpfl., 6-10cm, Sa/Splbettg.**
Pflasterdecke aufnehmen Bet/Verbpfl. Wellenpflaster
grau,
6-10 cm Sand- / Splittbettung, im Verband verlegt.
Pflasterdecke einschl. Bettung (Bettungsstärke bis 10
cm)
aufbrechen, aufnehmen und auf Lagerplatz des AN
transportieren. Aufbruch der Tragschicht wird gesondert
vergütet. Art = Beton- und Verbundsteinpflaster,
ca. 6 bis 10 cm dick, Bettung aus Sand / Splitt.
Nicht wiederverwendbare Steine und übriges Aufbruchgut
von
der Baustelle entfernen und einer Wiederverwertung
zuführen.

Seestraße C: 46 m
Menge: 95,000 m²

**02.01.5 Bordst. aufn., Beton Tief/Hochb. Beton-Rst.**
Bordsteine aufnehmen, Beton, Tief-/ Hochbord, Beton-
Rückenstütze, Steine seitlich lagern.
Bordsteine aus Beton, alle Größen, als Tief- oder
Hochbord in Beton oder Mörtel versetzt. Unterbeton und
Rückenstütze aus Beton aufbrechen. Wiederverwendbare
Bordsteine innerhalb der Baustelle fördern, säubern und
sortiert lagern. Länge des Förderweges bis 0,5 km.
Nicht wiederverwendbare Bordsteine und übriges
Aufbruchgut von der Baustelle entfernen und einer
Wiederverwertung zuführen.
Menge: 10,000 m

**02.01.6 Entwässerungsrinne ausbauen, Teilabschnitte**
Entwässerungsrinne in Teilabschnitten ausbauen,
Material seitlich lagern, in Beton oder Mörtel
versetzt.
Unterbeton und Rückenstütze aus Beton aufbrechen.
Nicht wiederverwendbares Aufbruchgut von der Baustelle
entfernen und einer Wiederverwertung zuführen.
Menge: 10,000 m

**02.01.7 Tragsch. u. Frostschutzsch. aufnehmen, Schotter/Kiessand, BM-F0*, Mat. entsorgen**
Tragschicht und Frostschutzschicht aufnehmen
Schotter/Kiessand alle Stärken, Klassifizierung BM-F0*
nach
EBV, Mat. entfernen. STS und FSS aufbrechen und
aufnehmen
aus Schotter/Kiessand inkl. Mauerwerksresten, Bauschutt
und/oder Ziegelbruch.
Dicke der Schicht bis ca. 0,30m. Material von der
Baustelle entfernen und einer Wiederverwertung
zuführen.
Menge: 425,000 m²

**02.01.8 Eignungsprüfung - Schotter**
Eignungsprüfung zur Bestimmung des Verwertungszweckes
der
ausgebauten Tragschichten entsprechend EBV durchführen
einschl. Entnahme der Probe, Verpackung, Transport und
Übergabe des Prüfberichtes an den AG.
Prüfung durch akkreditiertes Prüflabor.
Baugrundgutachten : Zuordnungswert BM-F0* nach EBV.
Bei der Probenahme muss zwingend der Bauleiter des AG
anwesend sein.
Menge: 1,000 St

**02.01.9 Entsorgung kontaminierter Unterbau als Zulage**
*** Bedarfsposition ohne GB
Zulage für die Entsorgung von kontaminiertem Unterbau
gemäß Baugrundgutachten bzw. Untersuchungsergebnis.
Abgerechnet wird auf Nachweis pro Tonne.
Menge: 1,000 to

#### Bereich 02.02 Erkundungsmaßnahmen und Nachweise

*Hinweis*
Die Herstellung von Suchgräben dient nur zur
punktuellen Leitungserkundung.  Der AN hat die
Eigenüberwachungsprüfungen nach den ZTV E-StB, ZTV
A-StB, den Vorschriften und Richtlinien der Ver- und
Entsorgungsträger durchzuführen. Die Ergebnisse der
Eigenüberwachungsprüfungen sind dem AG in Form eines
Prüfprotokolls unaufgefordert vorzulegen. Die
Ausführung der spezifizierten Verdichtungsprüfungen
dient ausschließlich dem AG für stichprobenartige
Kontrollen und werden nur nach Anforderung durch den AG
durchgeführt.

Straßenaufbruch und -wiederherstellung sind in den
Pos. für die
Oberflächenwiederherstellung der Rohrgräben enthalten.

**02.02.1 Suchgraben Tiefe bis 1,25 m Homogenber. A/B, Gas**
Suchgraben Tiefe bis 1,25 m. Boden für Suchgraben zum
Freilegen von Leitungen nach Angaben des AG ausheben,
zur Wiederverwendung seitlich lagern und nach
Beendigung der Suche wieder ordnungsgemäß einbauen und
verdichten. Die Vorschriften der Versorgungsunternehmen
sind zu beachten.
Verbau und Wasserhaltung, soweit erforderlich,
werden nicht gesondert vergütet.

Einzelgräben bis 1,50m Länge.
Homogenber. A/B. Grabentiefe bis 1,25 m.
Grabenbreite bis 0,50 m.
Erforderliche Handarbeit ist einzurechnen.
Menge: 6,000 St

**02.02.2 Suchgraben Tiefe bis 1,25 m Homogenber. A/B, Medienk.**
Suchgraben Tiefe bis 1,25 m. Boden für Suchgraben zum
Freilegen von Leitungen nach Angaben des AG ausheben,
zur Wiederverwendung seitlich lagern und nach
Beendigung der Suche wieder ordnungsgemäß einbauen und
verdichten. Die Vorschriften der Versorgungsunternehmen
sind zu beachten.
Verbau und Wasserhaltung, soweit erforderlich,
werden nicht gesondert vergütet.

Einzelgräben bis 1,50m Länge
Homogenber. A/B. Grabentiefe bis 1,25 m.
Grabenbreite bis 0,50 m.
Erforderliche Handarbeit ist einzurechnen.
Menge: 10,000 St

**02.02.3 Suchgraben Tiefe bis 1,25 m Homogenber. A/B, Straßenbeleuchtung**
Suchgraben Tiefe bis 1,25 m. Boden für Suchgraben zum
Freilegen von Leitungen nach Angaben des AG ausheben,
zur Wiederverwendung seitlich lagern und nach
Beendigung der Suche wieder ordnungsgemäß einbauen und
verdichten. Die Vorschriften der Versorgungsunternehmen
sind zu beachten.
Verbau und Wasserhaltung, soweit erforderlich,
werden nicht gesondert vergütet.

Einzelgräben bis 1,50m Länge.
Homogenber. A/B. Grabentiefe bis 1,25 m.
Grabenbreite bis 0,50 m.
Erforderliche Handarbeit ist einzurechnen.
Menge: 1,000 St

**02.02.4 Suchgraben Tiefe bis 1,25 m Homogenber. A/B, Elt**
Suchgraben Tiefe bis 1,25 m. Boden für Suchgraben zum
Freilegen von Leitungen nach Angaben des AG ausheben,
zur Wiederverwendung seitlich lagern und nach
Beendigung der Suche wieder ordnungsgemäß einbauen und
verdichten. Die Vorschriften der Versorgungsunternehmen
sind zu beachten.
Verbau und Wasserhaltung, soweit erforderlich,
werden nicht gesondert vergütet.

Einzelgräben bis 1,50m Länge.
Homogenber. A/B. Grabentiefe bis 1,25 m.
Grabenbreite bis 0,50 m.
Erforderliche Handarbeit ist einzurechnen.
Menge: 11,000 St

**02.02.5 Suchgraben Tiefe bis 2,20 m Homogenber. A/B, TW**
Suchgraben Tiefe bis 2,20 m. Boden für Suchgraben zum
Freilegen von Leitungen nach Angaben des AG ausheben,
zur Wiederverwendung seitlich lagern und nach
Beendigung der Suche wieder ordnungsgemäß einbauen und
verdichten. Die Vorschriften der Versorgungsunternehmen
sind zu beachten.
Verbau und Wasserhaltung, soweit erforderlich,
werden nicht gesondert vergütet.

Einzelgräben bis 1,50m Länge.
Homogenber. A/B. Grabentiefe bis 2,20 m.
Grabenbreite bis 0,50 m.
Erforderliche Handarbeit ist einzurechnen.
Menge: 3,000 St

**02.02.6 Suchgraben Tiefe bis 3,00 m Homogenber. A/B, SW/SWDL**
Suchgraben Tiefe bis 3,00 m. Boden für Suchgraben zum
Freilegen von Leitungen nach Angaben des AG ausheben,
zur Wiederverwendung seitlich lagern und nach
Beendigung der Suche wieder ordnungsgemäß einbauen und
verdichten. Die Vorschriften der Versorgungsunternehmen
sind zu beachten.
Verbau und Wasserhaltung, soweit erforderlich,
werden nicht gesondert vergütet.

Einzelgräben bis 1,50m Länge.
Homogenber. A/B. Grabentiefe bis 3,00 m.
Grabenbreite bis 0,50 m.
Erforderliche Handarbeit ist einzurechnen.
Menge: 1,000 St

**02.02.7 Verdichtungsprüfung, BG/LG**
Verdichtungsprüfung Leitungsgräben / Baugruben
Verdichtungsprüfung mit dem Dynamischen
Plattendruckversuch mit Hilfe des Leichten
Fallgewichtsgerätes durchführen und protokollieren.
Ausführung nur auf Anweisung des AG, die
Verdichtungskontrolle ersetzt nicht die Verpflichtung
des AN zur Eigenüberwachung. Die An- und Abfahrt ist in
den Einheitspreis einzurechnen.
Prüfungen für Leitungsgräben/Baugruben.
Menge: 2,000 St

**02.02.8 Verdichtungspr. durchf., Plattend.**
Verdichtungsprüfg. durchf., Plattendruckversuch
Verdichtungsprüfung mit dem statischen
Plattendruckversuch nach DIN 18134 nach Angabe des AG
durchführen einschliesslich Bereitstellung sämtlicher
Geräte, mit Auswertung und Darstellung der
Messergebnisse. Ausführung nur auf Anweisung des AG,
die Verdichtungskontrolle ersetzt nicht die
Verpflichtung des AN zur Eigenüberwachung. Die An- und
Abfahrt ist in den Einheitspreis einzurechnen.
Prüfungen für Leitungsgräben/ Baugruben.
Menge: 2,000 St

#### Bereich 02.03 Erdarbeiten

*Hinweis*
- Ausführung aller Erdarbeiten gemäß den einschlägigen
Vorschriften und Normen jeweils in der neusten Ausgabe
ZTV E-StB, ZTV A-StB, ZTV T-StB und den Vorschriften
und Richtlinien der Ver- und Entsorgungsträger.

- Der AN ist bei Antreffen von auffälligem Material wie
z.B. organoleptischen Auffälligkeiten, Auftreten von
Fremdstoffen etc. verpflichtet, dies unverzüglich dem
AG (Tiefbauplanung) anzuzeigen.

- Die Positionen zur Leitungsgraben- und
Baugrubenherstellung beinhalten auch das Verfüllen mit
Aushubmaterial. Bodenaustausch wird separat vergütet.
Verdichten auf Verdichtungsgrad Dpr. min. 100 %.

- Die Entsorgung von Verdrängungsmassen beim Einbau
von Schächten und Einbauten sowie durch geänderte
Straßenaufbauten sind in die Montagegruben /
Leitungsgraben-Positionen einzurechnen.

- Wasserhaltung wird gesondert vergütet, Verbauarbeiten
allerdings sind in die entsprechenden Positionen
einzurechnen.

- Beim Verfüllen der Gräben bzw. Baugruben sind die
Bodenmassen in höchstens 30 cm dicken Lagen
einzubringen, wobei die erste Schicht (Leitungszone)
durch Handstampfen und die folgenden Schichten durch
maschinelles Einbauen fachgerecht zu verdichten sind.

- Der Einbau der Sandbettung sowie der Leitungszone ist
entsprechend der Rohrdimension einzurechnen. Vefüllen
10 cm Sandbettung zzgl. Rohrstärke und bis 30 cm
oberhalb des Rohrscheitels.
Im Bereich von Kabeln und Leitungen ist der Aushub
durch Handschachtung herzustellen. Werden bei
Aushubarbeiten Fremdleitungen, -kabel und -kanäle
angetroffen, die nicht in den Lage- und Bestandsplänen
aufgeführt sind, müssen die zuständigen Ämter
verständigt werden. Alle Zufahrten sind ständig sauber
zu halten und die durch Erdarbeiten verursachten
Verschmutzungen unverzüglichzu beseitigen. Die
Ableitung von Tagwasser wird nicht gesondert vergütet
und ist im EP einzurechnen.

Belastete Oberflächen und Erdstoffe sind entsprechend
des Baugrundgutachtens zu kalkulieren.

*Hinweis*
Die Erdarbeiten für eventuelles Spülbohren befinden
sich in dem Titel zur Grabenlosen Rohrverlegung, dies
betrifft Start- und Zielbaugruben welche in die
Spülbohrposition einzurechnen sind. Ausgenommen hiervon
sind speziell zur Montage notwendige Montagegruben für
die Errichtung von Knotenpunkten und Einbindungen.

Erforderliche Baugruben im Bereich Schmutzwasser für
beispielsweise Setzen der Schächte oder
Bestandsanbindungen und Abzweige / Formteile sind in
den Meterpreis der Leitungsgrabenposition einzurechnen.
Eine gesonderte Vergütung erfolgt nicht.

**02.03.1 Leitungsgraben herst., Homogenber. A/B, Tiefe 0 bis 2,0 m, <= DN 200/d225**
Leitungsgraben herstellen Homogenber. A/B, Tiefe 0 bis
2,0 m ab GOK zur Verlegung einer Leitung <= DN 200/225
Boden für Leitungsgraben ausheben. Straßenaufbruch und
Aufnahme einer Oberflächenbefestigung werden gesondert
vergütet. Homogenber. A/B bzw. Auffüllungen mit
Bauschuttresten mit einem Belastungsgrad BM-0* nach
EBV.

Tiefe 0 bis 2,0 m, Verbau ist gemäß einschlägigen
Normen DIN 4124 und DIN EN 1610 einzukalkulieren.
Ebenso Erschwernisse für querende Medien im
Grabenprofil.

Wasserhaltung wird gesondert vergütet. Aushub zur
Wiederverwendung zum Zwischenlager des AN
transportieren sowie Liefern des Bodens vom
Zwischenlager und lagenweise verdichtet einbauen.
Breite des Grabens gemäß DIN 4124.

Inkl. Mehraushub für Rückbau Altkanal, zum Setzen
von Schächten und für Bestandsanbindungen bei
Schmutzwassermaßnahmen.

Seestraße A: 84m
Menge: 85,000 m

**02.03.2 Leitungsgraben herst., Homogenber. A/B, Tiefe 0 bis 2,50 m, <= DN 200/d225**
Leitungsgraben herstellen Homogenber. A/B, Tiefe 0 bis
2,50 m ab GOK zur Verlegung einer Leitung <= DN 200/225
Boden für Leitungsgraben ausheben. Straßenaufbruch und
Aufnahme einer Oberflächenbefestigung werden gesondert
vergütet. Homogenber. A/B bzw. Auffüllungen mit
Bauschuttresten mit einem Belastungsgrad BM-0* nach
EBV.

Tiefe 0 bis 2,50 m, Verbau ist gemäß einschlägigen
Normen DIN 4124 und DIN EN 1610 einzukalkulieren.
Ebenso Erschwernisse für querende Medien im
Grabenprofil.

Wasserhaltung wird gesondert vergütet. Aushub zur
Wiederverwendung zum Zwischenlager des AN
transportieren sowie Liefern des Bodens vom
Zwischenlager und lagenweise verdichtet einbauen.
Breite des Grabens gemäß DIN 4124.

Inkl. Mehraushub für Rückbau Altkanal und Schächte,
zum Setzen von Schächten und für Bestandsanbindungen
bei Schmutzwassermaßnahmen.

Seestraße B: 77m
Seestraße C: 46m
Menge: 125,000 m

**02.03.3 Leitungszone / DN 150 bis DN 200**
Leitungszone nach DIN EN 1610 und Rohrherstellerangabe:
Sande / Kiessand bzw. Brechsand-Splitt-Gemisch 0/11
mit Ungleichförmigkeitszahl cu<=3
zur Bettung und Ummantelung der Rohre auf der
Gründungssohle liefern, einbauen und verdichten.
untere Bettungsschicht im verdichteten Zustand
= 150 mm stark, Auflagerwinkel 90 Grad.
Bis in eine Höhe von 0,30 m über Rohrscheitel (in
Lagen)
anschütten und von Hand oder mit leichtem Gerät
entsprechend
der geforderten Lagerungsdichte verdichten
Proctordichte:
mind. 95 %
lichte Grabenbreite gemäß DIN EN 1610
Den vorhandenen Erdstoffaushub einer Verwertung nach
Wahl
des AN zuführen.
Menge: 210,000 m

**02.03.4 Zulage für Leitungsgraben als Stufengraben profilieren und erweitern, Homogenber. A/B, für Neubau parallele TW-Leitung (Los 2)**
Zulage für Leitungsgraben als Stufengraben,
erweitern und profilieren der Sohle, Homogenber. A/B,
Breite nach Erfordernis, für Neuverlegung TW-Leitung
bis DN 100 parallel zur neuen SW-Leitung.
Vorkopf-Arbeiten notwendig, seitliches Lagern von
Aushub
nur bedingt möglich, incl. Transport zum Zwischenlager
und
Wiedereinbau der Aushubmassen.
Mindestabstand der Leitungen 40cm.
Menge: 155,000 m

**02.03.5 Leitungszone Stufengraben für TW-Leitung / DN 50 bis DN 100**
Leitungszone im Stufengraben Bereich neue TW-Leitung
(siehe Los 2) nach DIN EN 1610 und
Rohrherstellerangabe:
Sande / Kiessand bzw. Brechsand-Splitt-Gemisch 0/11
mit Ungleichförmigkeitszahl cu<=3
zur Bettung und Ummantelung der Rohre auf der
Gründungssohle liefern, einbauen und verdichten.
untere Bettungsschicht im verdichteten Zustand
= 150 mm stark, Auflagerwinkel 90 Grad.
Bis in eine Höhe von 0,30 m über Rohrscheitel (in
Lagen)
anschütten und von Hand oder mit leichtem Gerät
entsprechend
der geforderten Lagerungsdichte verdichten
Proctordichte:
mind. 95 %
lichte Grabenbreite gemäß DIN EN 1610
Den vorhandenen Erdstoffaushub einer Verwertung nach
Wahl
des AN zuführen.
Menge: 155,000 m

**02.03.6 Kopfloch bis 5m² für Schachtsanierung / Tiefe bis 1,50 m**
Kopfloch bis 5m² in der erforderlichen Größe
herstellen,
einschl. folgender Leistungen:
leicht bis schwer lösbare Bodenarten lösen und bis zur
Wiederverwendung zum Lagerplatz transportieren und
dort lagern.
Oberflächenarbeiten in gesonderter Position.
Kreuzungen mit Baumwurzeln bzw. Kabeln als
Erschwerniszulage im Kopfloch, in gesonderter Pos.
Einschl. Verbau nach statischen Erfordernissen. Verbau
herstellen, vorhalten, ausbauen und von der Baustelle
entfernen.
Lagenweise Wiederverfüllung des Kopfloches bis UK der
Oberflächenbefestigung mit seitlich gelagertem
Erdstoff in
Stärken bis 30 cm, Verdichtung unter Verwendung des
Handstampfers und bis zur restlosen Verfüllung mit
mechan.
Rammen, so dass nennenswerte Setzungen nicht erfolgen.
Der Verdichtungsgrad entsprechend ZTV A-StB ist
nachzuweisen.
Überschüssiger Erdstoffaushub geht in das Eigentum des
AN über und ist zu beseitigen.
Kopfloch für eine Tiefe bis 1,50m.
Die Abrechnung erfolgt je Schachtbauwerk.

Achtung:
Schächte im privaten Bereich, Arbeiten sind mit den
Eigentümern abzustimmen.
Menge: 3,000 St

**02.03.7 Kopfloch Schächte / Tiefe bis 2,00 m**
Kopfloch für Schächte als Zulage in erforderlicher
Größe und
entsprechend Position "Leitungsgraben" herstellen.
Tiefe bis 2,00 m.
1x Seestraße A
Menge: 1,000 St

**02.03.8 Kopfloch Schächte / Tiefe bis 2,50 m**
Kopfloch für Schächte als Zulage in erforderlicher
Größe und
entsprechend Position "Leitungsgraben" herstellen.
Tiefe bis 2,50 m.
1x Seestraße B
1X Seestraße C
Menge: 2,000 St

**02.03.9 Zulage MG/LG herst., Homogenber. C, Tiefe 0 bis 3,0 m**
Zulage zum Erdaushub zu den Positionen
"Leitungsgraben herstellen Homogenber. A/B",
Homogenber. C, Tiefe 0 bis 2,50 m
Menge: 20,000 m³

**02.03.10 Bodenaushub in Handschachtung**
in den Homogenber. A/B nach DIN 18300 ausheben,
einschließlich der Wiederverfüllungs- und
Verdichtungsarbeiten, als Zulage zu den
Rohrgrabenpositionen.

Die Handschachtungen in Teilabschnitt Seestraße B im
Bereich
der Bäume ist nur unter Betreuung eines
Baumsachverständigen druchzuführen.
Menge: 40,000 m³

**02.03.11 Beprobung des Bodenaushubs**
Beprobung des Bodenaushubs nach EBV zur Einordnung
des Zuordnungswertes nur auf Anordnung der Bauleitung
des AG. Untersuchung der Erdstoffe auf Kontamination
durch ein unabhängiges, mit dem AG abzustimmendes Labor
einschl. Dokumentation der Untersuchungsergebnisse und
Übergabe 2-fach an den AG.
Menge: 1,000 St

**02.03.12 Abfuhr ungeeign. Bod., keine Belast.**
Abfuhr ungeeigneter Boden, nicht schadstoffbelastet
Zum Verfüllen ungeeigneten oder überschüssigen Aushub,
nicht schadstoffbelastet, abfahren und deponieren.
Der Nachweis über die Entsorgung ist dem AG vorzulegen.
Abrechnung nach Grabenprofil.
Menge: 40,000 m³

**02.03.13 Boden liefern, in BG/LG einbauen**
Boden liefern in Baugrube/Leitungsgraben einbauen
Boden zum Massenausgleich zu dem abgefahrenen
Boden liefern, in Baugrube/Leitungsgraben einschl.
Vertiefungen infolge nicht tragfähiger, ausgehobener
Böden einbauen und verdichten. Material = Boden SW
(Sand weitgestuft)/GW (Kies weitgestuft) nach DIN
18196. Boden nach Verlegen der Leitung in Graben oder
in Baugrube  oberhalb der Leitungszone einbauen und
verdichten. Verdichten auf Verdichtungsgrad von Dpr.
min. 100 %. In der Leitungszone ist ein
Verdichtungsgrad von Dpr. min. 97 % zu erreichen. Gilt
nur für Massenausgleich. Rückverfüllung Gräben und
Gruben gemäß "Allgemeines".
Menge: 40,000 m³

**02.03.14 Trassenwarnband verlegen**
Trassenwarnband verlegen  - Verlegung 0,3 m oberhalb
der Rohrleitung der bauseits beigestellten
Trassenwarnbänder für Schmutzwasserkanäle und
Wasserleitungen.
Menge: 210,000 m

**02.03.15 Schacht ausbauen und entsorgen,**
Schmutzwasserschacht aus Betonfertigteilen bzw.
Mauerwerk
einschl. Steigeisen und Betonsauberkeitsschicht
freilegen, grob
reinigen, ausbauen und entsorgen.
Freilegen des Schachtes.
Erschwernisse für die Arbeit im Bereich von Kabeln
und Versorgungsleitungen sind in den EP einzurechnen.
Erdarbeiten in gesonderter Position enthalten.
Schachttiefe = Schachtgerinne bis Oberkante Gelände
Durchmesser lichte Weite: 1,00 m
Einschl. Schmutzwasserleitungen (Stz. DN 100)
vor dem Schachtrückbau trennen, teilweise zurückbauen
und
entsorgen.

Seestraße A: 3 Stück
Seestraße B: 4 Stück
Seestraße C: 2 Stück
Menge: 9,000 St

**02.03.16 Rückbau Stz.-Kanal bis DN 200**
freigelegten und getrennten Stz.-Kanal DN 200
rückbauen und Material fachgerecht entsorgen.

Seestraße A: 87m
Seestraße B: 46m
Menge: 135,000 m

**02.03.17 Hindernis beseitigen Mauerwerk**
Hindernis beseitigen Mauerwerk  Hindernis aus Mauerwerk
(Klinker, Ziegel, Naturstein, etc.) verschiedener
Abmessungen im Boden beseitigen ggf. zerkleinern, laden
und zu einer geeigneten und zugelassenen Kippstelle
fördern, abladen und entsorgen/ verwerten. Der Nachweis
über die Entsorgung ist dem AG vorzulegen.
Menge: 1,000 m³

**02.03.18 Hindernis beseitigen Beton**
Hindernis beseitigen Beton  Hindernis aus Beton
verschiedener Abmessungen im Boden beseitigen ggf.
zerkleinern, laden und zu einer geeigneten und
zugelassenen Kippstelle fördern, abladen und entsorgen/
verwerten. Der Nachweis über die Entsorgung ist dem AG
vorzulegen.
Menge: 1,000 m³

#### Bereich 02.04 Sicherungsarbeiten

*Hinweis*
Die zu nutzende Absicherung erfolgt in Abstimmung mit
dem AG unter Berücksichtigung des anstehenden Bodens.
In den EP sind alle Aufwendungen für den
Antransport zur Baustelle, das Vorhalten für die
Bauzeit und der Abtransport einzurechnen.
Eine gesonderte Vergütung erfolgt nicht.

**02.04.1 Zulage für das Kreuzen von Gasleitungen**
Zulage für das Kreuzen von Gasleitungen
bei der Herstellung von Rohrgräben und Baugruben.
Es sind alle Erschwernisse für Erd-, Verbau- und
Rohrverlegearbeiten bis Grabensohle oberhalb und
unterhalb der vorhandenen Leitungen einschl.
erforderlicher Handschachtung einzurechnen.
Die einzelnen Spartenträger sind sorgfältig zu sichern
und im Zuge der Leitungsgrabenverfüllung mit
steinfreiem Material zu umhüllen. Das Einholen der
evtl. erforderlichen Aufgrabungsgenehmigungen ist im EP
inbegriffen.
Das Queren von Kabelsträngen sowie Kabeln in
Schutzrohren wird nicht gesondert vergütet und ist in
dieser Position abzurechnen.
Menge: 6,000 St

**02.04.2 Zulage für das Kreuzen von Medienkabeln**
Zulage für das Kreuzen von Medienkabeln,
sonst wie vor.
Menge: 10,000 St

**02.04.3 Zulage für das Kreuzen von Beleuchtungskabeln**
Zulage für das Kreuzen von Beleuchtungskabeln,
sonst wie vor.
Menge: 1,000 St

**02.04.4 Zulage für das Kreuzen von Eltkabeln bis 20 kV**
Zulage für das Kreuzen von Eltkabeln bis 20 kV,
sonst wie vor.
Menge: 11,000 St

**02.04.5 Zulage für das Kreuzen von TW-Leitungen bis DN 200**
Zulage für das Kreuzen von Trinkwasserleitungen und
Hausanschlussleitungen bis DN 200,
sonst wie vor.
Menge: 3,000 St

**02.04.6 Zulage für das Kreuzen von SW-Leitungen bis DN 200**
Zulage für das Kreuzen von Schmutzwasserleitungen und
Hausanschlussleitungen bis DN 200,
sonst wie vor.
Menge: 1,000 St

**02.04.7 Zulage für parallele Kabel- und Leitungen, Gasleitung**
Zulage für parallele Gasleitungen bzw.
vorhandene Einbauten im Aushubprofil des Rohrgrabens
und der Baugrube.
Aushubprofil = Abrechnungsbreite entsprechend
Rohrgrabenposition zzgl. einem Toleranzbereich von max.
50 cm für Mehrbreiten aus Böschungswinkel oder Verbau
nach DIN 4124 / DIN EN 1610.
Es sind alle Erschwernisse für Erd-, Verbau- und
Rohrverlegearbeiten bis Grabensohle oberhalb und
unterhalb der vorhandenen Leitungen einschl.
erforderlicher Handschachtung einzurechnen.
Die einzelnen Spartenträger sind sorgfältig freizulegen
bzw. zu sichern und im Zuge der
Leitungsgrabenverfüllung / Baugrubenverfülung mit
steinfreiem Material zu umhüllen.
Das Einholen der evtl. erforderlichen
Aufgrabungsgenehmigungen ist im EP inbegriffen.
Menge: 100,000 m

**02.04.8 Zulage für parallele Kabel- und Leitungen, Medienkabel**
Zulage für parallele Medienkabel bzw.
vorhandene Einbauten im Aushubprofil des Rohrgrabens
und der Baugrube, sonst wie vor.
Menge: 60,000 m

**02.04.9 Zulage für parallele Kabel- und Leitungen, Beleuchtungskabel**
Zulage für parallele Beleuchtungskabel bzw.
vorhandene Einbauten im Aushubprofil des Rohrgrabens
und der Baugrube, sonst wie vor.
Menge: 60,000 m

**02.04.10 Zulage für parallele Kabel- und Leitungen, Eltkabel**
Zulage für parallele Eltkabel bzw.
vorhandene Einbauten im Aushubprofil des Rohrgrabens
und der Baugrube, sonst wie vor.
Menge: 50,000 m

**02.04.11 Zulage für parallele Kabel- und Leitungen, TW-Leitung**
Zulage für parallele TW-Leitungen bzw.
vorhandene Einbauten im Aushubprofil des Rohrgrabens
und der Baugrube.
Aushubprofil = Abrechnungsbreite entsprechend
Rohrgrabenposition zzgl. einem Toleranzbereich von max.
50 cm für Mehrbreiten aus Böschungswinkel oder Verbau
nach DIN 4124 / DIN EN 1610.
Es sind alle Erschwernisse für Erd-, Verbau- und
Rohrverlegearbeiten bis Grabensohle oberhalb und
unterhalb der vorhandenen Leitungen einschl.
erforderlicher Handschachtung einzurechnen.
Die einzelnen Spartenträger sind sorgfältig freizulegen
bzw. zu sichern und im Zuge der
Leitungsgrabenverfüllung / Baugrubenverfülung mit
steinfreiem Material zu umhüllen.
Das Einholen der evtl. erforderlichen
Aufgrabungsgenehmigungen ist im EP inbegriffen.
Menge: 75,000 m

**02.04.12 Zulage für mehrfaches prof. zur Aufrechterhaltung der SW-Entsorgung**
Zulage für mehrfaches prof. zur Aufrechterhaltung der
SW-Entsorgung, mehrfaches Umbinden des alten
SW-Kanals auf den neuen bei trassengleicher Verlegung
und Rückbau des Altkanals inkl. Absperrblasen und
Umpumpen des anfallenden SW.
Menge: 150,000 m

#### Bereich 02.05 Oberflächenwiederherstellung

*Hinweis*
Wiederherstellen der Straßen- und Gehwegdecken
entsprechend den schriftlichen Vorgaben der
Straßenbaulastträger.

Gemäß ZTVA-StB sind die bituminösen Schichten um das
Maß der Auflockerung bzw. bei Grabentiefen < 2,00m
mindestens um 2 x 0,15m zurückzunehmen.

- Weicht der vorgefundene Straßenaufbau stark von der
Regelbauweise ab, so wird in Zusammenarbeit mit dem
Straßenbaulastträger die Ausführung der
Wiederherstellung festgelegt. Abgerechnet wird nach
einem gemeinsam zu erstellenden Oberflächenaufmaß
die Rohrgrabenbreite zuzüglich der gem. ZTVA-StB 97
erforderlichen Verbreiterung. Eventuell erforderliche
Mehrbreiten sind vor Ausführung mit dem Auftraggeber
abzustimmen.
- Die Ausführung aller nachfolgend beschriebenen
Leistungen ist in nicht zusammenhängenden Teilflächen
in Fahrbahnen, Nebenflächen und Streifen, etc. zu
kalkulieren.

**02.05.1 Feinplanum herstellen**
als Streifen und in kleinen Einzelflächen, in
vorgeschriebenem Gefälle und gem. ZTVE- StB verdichten
(Proctordichte >= 100 %).
Auf dem Planum ist ein Verformungsmodul Ev2 > 45 MN/m2
nachzuweisen.
Der Nachweis ist dem Bauleiter des AG zu übergeben.
Menge: 255,000 m²

**02.05.2 Schottertragschicht 20 cm herstellen**
Schottertragschicht in Fahrbahn und Gehweg liefern und
einbauen. Einbau in nicht zusammenhängenden
Teilflächen. Verformungsmodul EV2 gemäß Forderungen der
Straßenbaulastträger min. jedoch gemäß ZTVA-StB bzw.
STVE-StB Mineralstoffe = Gebrochene Mineralstoffe, die
Eignung und Schadstofffreiheit des Materials ist
nachzuweisen.
Körnung von 0/32 bis 0/45, Kornanteil unter 0,063 mm
max. 5 Gew.-v.H.
Menge: 425,000 m²

**02.05.3 ungebundene Deckschicht wiederherst.**
Ungebundene Deckschicht aus Splitt / Schotter /
Schotterrasen herstellen, incl. liefern des
benötigten Materials.
Stärke der Lage bis 4 cm.

Seestraße A: 84 m
Menge: 170,000 m²

**02.05.4 Betongroßpflaster wiederherstellen, Mittelstreifen**
Großpflaster vom Lagerplatz aufnehmen, zum Einbauort
transportieren und entsprechend dem vorgefundenen
Aufbau
(Unterbau in gesond. Pos.) einbauen. Beschädigtes
Pflaster ist
durch neues Pflaster zu ersetzen und in den EP
einzukalkulieren. Einschließlich aller Nebenarbeiten
und
Aufwendungen.
Ausführung in Teilflächen, Mittelstreifen Fahrbahn.

Seestraße B: 77m
Mittelstreifen 1m breit
Menge: 80,000 m²

**02.05.5 Verbundsteinpfld., D<=10cm,Sa./Sp., Ellenbogenverband**
Verbundsteinpflasterdecke d= bis 10 cm,
Sand-/Splittbettung, Steine seitlich gelagert,
Verbundsteinpflasterdecke herstellen im
Ellenbogenverband.
Pflastersteine bis 10 cm dick.
Bettungsmaterial = Sand/Splitt.
Fugenmaterial = Brechsand-Splitt-Gemisch 0/5 mm.
Steine bauseits vorhanden, auf Baustelle gelagert.
Eine Zulieferung von 10% Neumaterial ist  in
die Position einzukalkulieren.

Seestraße B: 77 m
2x 0,50m neben dem Mittelstreifen
Menge: 80,000 m²

**02.05.6 Verbundsteinpfld., D<=10cm,Sa./Sp., Wellenpflaster**
Verbundsteinpflasterdecke d= bis 10 cm,
Sand-/Splittbettung, Steine seitlich gelagert,
Verbundsteinpflasterdecke herstellen Wellenpflaster.
Pflastersteine bis 10 cm dick.
Bettungsmaterial = Sand/Splitt.
Fugenmaterial = Brechsand-Splitt-Gemisch 0/5 mm.
Steine bauseits vorhanden, auf Baustelle gelagert.
Eine Zulieferung von 10% Neumaterial ist  in
die Position einzukalkulieren.

Seestraße C: 46 m
Menge: 95,000 m²

**02.05.7 Bordsteine setzen, B-St seitl.**
Bordsteine setzen, Beton Steine seitl.gelagert
Bordsteine in Geraden, Kurven oder Absenkungen setzen.
Bordsteine aus Beton, alle Größen. Bordsteine bauseits
vorhanden, auf Baustelle gelagert. Rückenstütze aus
Beton C12/15. Unterbeton C12/15, bis 20 cm dick.
Erforderliche Erdarbeiten ausführen. Eine Zulieferung
von 10% Neumaterial ist  in die Position
einzukalkulieren.
Menge: 10,000 m

**02.05.8 Erschwernis infolge Einbauten**
Erschwernis infolge Einbauten, Schächten und
Straßenabläufen.
Erschwernis beim Herstellen von Asphaltschichten
Asphaltdeck- und Asphalttragschicht.
Einbauten 'Schieberkappen, Schächte, Hydranten'
Menge: 10,000 St

### Titel 03 Wasserhaltung

*Hinweis*
Die
Wasserhaltung/Grundwasserabsenkung
ist an den
anstehenden Boden anzupassen. Das
Nutzen eines Kanals
als Ableitungsmöglichkeit ist nur in
Abstimmung mit dem
AG gestattet. Art und Weise der
Grundwasserabsenkung
liegt im Ermessen des AN.  Die
bestehenden Vorfluter
für Grundstücksanschlüsse sind während
der Baumaßnahme
aufrechtzuerhalten. Die
Baugruben-/Rohrgrabensohle ist
stets bis 50 cm unter
Bauwerks-/Rohrsohle trocken zu
halten. Die
Wasserhaltung/Grundwasserabsenkung
ist
dazu vorlaufend und begleitend
durchzuführen und darf
erst beendet werden, wenn genügend
Auflast auf dem Rohr
vorhanden ist.
Wasserhaltung/Grundwasserabsenkung
ist
unter Berücksichtigung des anstehenden
Bodens und in
Absprache mit dem AG auszuführen.

In den EP sind alle im Zusammenhang
mit der
Wasserhaltung/Grundwasserabsenkung
stehenden Arbeiten,
wie zusätzlicher Erdaushub, Herstellen
von Steig-,
Stich- und Vorflutleitungen sowie
Pumpensümpfen,
Einbringen von Entwässerungslanzen
und verlorener
Dränageleitungen, Sandfang mit
Wassermengenzählanlage,
Pumpen etc. sowie der An- und
Abtransport, das
Vorhalten, Betreiben und Umsetzen der
Anlage
einzurechnen. Der Aushub darf nicht im
Grundwasser
erfolgen. Die
Wasserhaltung/Grundwasserabsenkung
muß
rechtzeitig vorauslaufend erfolgen. Ein
Ausschwemmen
von Feinanteilen mit dem abgepumpten
Wasser ist zu
verhindern. Bei der Wahl der
Wasserhaltung ist darauf
zu achten, daß die Bauarbeiten zu jeder
Zeit
durchgeführt werden können.

Die Wasserhaltung erfolgt nach Wahl
des AN unter
Beachtung des Geotechnischen
Berichtes sowie der
Antragsunterlagen zur
Grundwasserabsenkung des
Ingenieurbüro für Geohydraulik und
Wasserhaltung
(Vorausgesetzt diese Unterlagen wurden
im Rahmen der
Planung erstellt).
Für die Wasserhaltung wird insbesondere
auf die DIN
18305 (Wasserhaltungsarbeiten) und DIN
18299
(allgemeine Regeln für Bauarbeiten jeder
Art)
hingewiesen. Durch den AN sind
sämtliche Bemessungen
der Wasserhaltungsanlagen gemäß DIN
18305
durchzuführen.

Vor Baubeginn ist die Wasserhaltung
vom AN bei der uWB
anzuzeigen. Sollten die Mengen des
anfallenden
Grundwassers über der  Grenze von
5,0m³/h liegen, ist
die wasserrechtliche Genehmigung vom
Baubetrieb
einzuholen. Die in der eventuell
erforderlichen
wasserrechtlichen Erlaubnis gestellten
Bedingungen und
Auflagen sind zu beachten und in den LV
Positionen zu
verpreisen.

Um die Auswirkung der
Grundwasserabsenkung auf die
anliegenden Gebäude und die Bäume so
gering wie möglich
zu halten, sind  die Absenkungszeiten zu
minimieren.
Zur Vermeidung von
Geräuschbelästigung der Anwohner
sind Aggregate mit E-Anschluß
vorzusehen. Der
Auftragnehmer hat bei Stromausfall eine
separate
Notstromversorgung zu garantieren. Die
dafür
anfallenden Kosten, wie Auf-und Abbau
eines
Notstromaggregates, Vorhalten und
Betreiben sind in
die Preise mit einzukalkulieren.
Nachfolgende
Leistungen gelten für die gesamte
Bauzeit inkl. der
Herstellung der SW-HA.
Abrechnung erfolgt auf Nachweis.

#### Bereich 03.01 offene Wasserhaltung

*Hinweis*
Die offene Wasserhaltung ist anzuwenden, wenn dies ein
Bodengutachten aussagt oder die anfallenden
Wassermengen beherrschbar entsprechend den Forderungen
zur wasserfreien Verlegung von Rohrleitungen bleiben.

**03.01.1 Pumpe, E-Motor, 10 m3/h**
liefern der Pumpe nach Wahl des AN für die offene
Wasserhaltung sowie aller Anschluß- und
Verbindungsleitungen für eine fachgerechte Entsorgung
des anstehenden Wassers. Fördermenge  bis 10m3/h
Menge: 1,000 St

**03.01.2 Zul. Pumpe, je weitere 10 m3/h**
als Zulage zu voriger Pos. je weiterer 10m3/h
Fördermenge
Menge: 1,000 St

**03.01.3 Notstromerzeuger, 5kVA**
Liefern des Stromerzeugers für die offene Wasserhaltung
incl. aller Betriebsmittel
Menge: 1,000 St

**03.01.4 Pumpenbetrieb 10 m3/h**
Betreiben der Wasserhaltung für den Zeitraum der
Baumaßnahme. Inklusive Vorhaltung Notstromerzeuger.
Abgerechnet wird je Tag der Betreibung.
Menge: 10,000 d

#### Bereich 03.02 geschlossene Wasserhaltung

*Hinweis*
Vor Baubeginn ist durch den AN in der Örtlichkeit die
tatsächliche Höhe des Grundwasserstandes zu überprüfen
und zu dokumentieren. Danach wird die zum Einsaz
kommende Absenkmethode festgelegt. Wird ein anderer
Grundwasserstand angetroffen als angegeben, sind die
Anzahl der Brunnen bzw Lanzen und Betriebstage neu
festzulegen bzw. sind ggf. erforderliche zusätzliche
bzw. zu verändernde Baumaßnahmen rechtzeitig vor
Baubeginn mit dem AG abzustimmen. Das Überprüfen des
GW-Standes ist in den EP der geschlossenen
Wasserhaltung zu erfassen. Für den geplanten Einsatz
von Flach-u. Tiefbrunnen ist die Zweckmäßigkeit der
Absenkungsart nachzuweisen. Die Leistungen dieser
Bodenuntersuchungen werden nicht gesondert vergütet und
sind kostenmäßig mit den Preisen der Wasserhaltung
abgegolten.  Darüber hinaus muß die Anzahl der Brunnen
und Betriebstage im ausgewogenen Verhältnis zu der im
Vorspann genannten Grundwasserordinate stehen. Etwaige
in dieser Hinsicht spekulativen Angebote können
ebenfalls von der Wertung ausgeschlossen werden.

Für die GW-Absenkung ist eine fachliche Baubegleitung
vorgesehen und zwingend gemäß nachfolgender Pos. zu
binden.

Der GW-Stand ist dem Baugrundgutachten zu entnehmen.
Zum Erkundungszeitpunkt des Baugrundgutachtens wurde GW
bei 1,90 m unter GOK erkundet.
Die Ableitung des gehobenen GW erfolgt in den nahe
gelegenen Schmutzwasserkanal (max. 320 m entfernt).

**03.02.1 Fachliche Begleitung GW-Absenkung**
Eine Grundwasserabsenkung ist fachlich zu betreuen  und
zu überwachen. Die Position umfasst sowohl die
fachliche Begleitung als auch die Koordinierung mit dem
beauftragten Büro.
Hierzu ist ein unabhängiges fachlich qualifiziertes
Ingenieurbüro
zu binden.

Leistungsumfang beinhaltet:
- Baustellenbegehung vor Inbetriebnahme der GWA
- mind. wöchentliche Begehung inkl. Kontrollmessungen
in
Beobachtungspegel, Dokumentation von Fördermengen am
MID/Auslitern, Kontrolle der Einleitstelle
- Abschlussdokumentation, fachgerechter Rückbau
GWA/Wiederherstellung Ursprungszustand
- Kontrolle, Prüfung der Einhaltung von
Nebenbestimmungen/Auflagen aus der behördlichen
Genehmigung
Menge: 1,000 psch

**03.02.2 Wasserrechtliche Erlaubnis**
Die wasserrechtliche Erlaubnis ist durch den AN bei
der Unteren
Wasserbehörde einzuholen.
Die Gebühren für die Wasserrechtliche Erlaubnis
beinhalten alle
Kosten, die für das Einholen der Erlaubnis zur
Absenkung des
Grundwassers anfallen.
Inkl. Gebührenbescheid.
Menge: 1,000 psch

**03.02.3 Wassermengen Messvorrichtung**
Wassermengen-Messvorrichtung nach Wahl des AN in
Abflussleitung ein- und ausbauen. Führen eines
Wasserbuches mit der täglichen Einschreibung der
Wassermengen ist nach erfordernis einzurechnen.
Menge: 1,000 psch

**03.02.4 Überwachung der Beschaffenheit des gehobenen GW**
Überwachung der Beschaffenheit des gehobenen
Grundwassers. Kosten für die Untersuchung des
einzuleitenden GW, incl. aller dafür notwendigen
Arbeiten entsprechend Auflagen aus der
wasserrechtlichen Erlaubnis.
Menge: 1,000 psch

**03.02.5 Einbau, Ausbau, Vorhalten Beobachtungsrohre**
Einbau, Ausbau und Vorhaltung von
Grundwasserbeobachtungsrohren außerhalb der Baustelle
entsprechend Auflage aus der wasserrechtlichen
Erlaubnis.
Menge: 3,000 St

**03.02.6 Beobachten und Aufschreiben des Grundwasserstandes**
Beobachten und Aufschreiben des Grundwasserstandes
außerhalb der Baustelle entsprechend Auflage der
wasserrechtlichen Erlaubnis.
Menge: 1,000 psch

**03.02.7 Bericht an die Wasserbehörde**
Bericht an die Wasserbehörde sowie Zusammenstellung der
Ergebnisse der Beprobung, des Grundwassermonitoring und
die Dokumentation der gehobenen Wassermenge in
Berichtsform entsprechend Forderung der
wasserrechtlichen Erlaubnis in 2-facher Ausfertigung
(1x Wasserbehörde, 1x Ingenieurbüro Geohydraulik und
Wasserhaltung)
Menge: 1,000 psch

**03.02.8 GW - Absenkungsanlage einrichten**
Grundwasserabsenkung nach Wahl des AN unter
Berücksichtigung des Baugrundgutachtens einrichten,
vorhalten, mehrfach innerhalb der Baustelle umsetzen
und nach Fertigstellung der Maßnahme rückbauen.

An- und Abtransport sowie Vorhalten und Umsetzen aller
für eine durch den AN gewählten GW-Absenkungsanlage
notwendigen Geräte und Bauteile inklusive jeglicher
Betriebsmittel.
Menge: 1,000 psch

**03.02.9 geschlossene Grundwasserabsenkung, Absenkziel 0,50 - 1,00 m**
geschlossene Grundwasserabsenkung nach Wahl des AN
unter Berücksichtigung des Baugrundgutachtens

Absenkziel <= 0,50 - 1,00  m

Abhängigkeit der Technologie des AN Absenkziel gemäß
Baugrundgutachten und Technologie des AN vorhandene
Grundwasserstände unter Geländeoberfläche entsprechend
Baugrundgutachten. Ableitung wird nicht gesondert
vergütet. Abrechnung auf Nachweis.

Vorfluter: Schmutzwasserkanal, abgestimmt mit
Betreiber.

Abrechnung nach m trocken gelegten Graben und Baugrube.
Absenktiefe: 0,50 m bis 1,00 m
Menge: 207,000 m

**03.02.10 geschlossene Grundwasserabsenkung, Absenkziel 1,00 - 1,50 m**
geschlossene Grundwasserabsenkung nach Wahl des AN
unter Berücksichtigung des Baugrundgutachtens

Absenkziel = 1,00 - 1,50 m

Abhängigkeit der Technologie des AN Absenkziel gemäß
Baugrundgutachten und Technologie des AN vorhandene
Grundwasserstände unter Geländeoberfläche entsprechend
Baugrundgutachten. Ableitung wird nicht gesondert
vergütet. Abrechnung auf Nachweis.

Vorfluter: Schmutzwasserkanal, abgestimmt mit
Betreiber.

Abrechnung nach m trocken gelegten Graben und Baugrube.
Absenktiefe:  1,00 - 1,50 m
Menge: 1,000 m

### Titel 04 Abwasserentsorgung Hauptkanal

*Hinweis*
Die Materialien und allgemeinen
Leistungen umfassen die
Lieferung und Verlegung der
notwendigen Materialien
(Rohre, Formstücke, Schächte etc.), die
Montage sowie
alle Leistungen die zur Herstellung einer
Abwasserentsorgungsanlage allgemein
notwendig sind.
Bei Beton- und Stahlbetonbauteilen ist
die Ausführung
prinzipiell mit C40/50, HS-Zement
anzusetzen.

Die Rohr- und Formteilpositionen
beinhalten ebenfalls
notwendige Rohrschnitte und
Rohrverbindungen,
Herstellung von Passlängen inkl.
Formstücken sowie
vorübergehende Verschlüsse von
Leitungsteilen.

#### Bereich 04.01 Kunststoffrohre

*Hinweis*
Die Lieferung der Rohre erfolgt bis zur Baustelle bzw.
auf das vom AN vorgegebene Lager. Wenn nichts anderes
angegeben ist, ist das Vorzugssortiment des AG zu
nutzen. Die Angabe von Tragfähigkeitsklassen (TKL) bzw.
Scheiteldruckkräften sind Mindestwerte. Es kommen
grundsätzlich wandverstärkte Materialien zum Einsatz.
Vollwandrohr Scheiteldruckfestigkeit:  SN 16

**04.01.1 Kanalrohr DN 200 PP Vollwandrohr DIN 1852 SN 16**
Kanalrohr DN 200 aus PP, Vollwandrohr nach DIN 1852 SN
16,
Doppelsteckmuffe und Profildichtringe aus
EPDM nach DIN EN 681, gemäß gültiger Zulassung (DIBt,
Berlin) liefern und gemäß der DIN EN 1610, und
Verlegeanleitung des Herstellers verlegen.
Eine Statik ist vom Auftragnehmer beim Auftraggeber
vorzulegen.

Kanalrohr DN 200 aus PP, Vollwandrohr od. gleichw.

Überschiebmuffen, Passstücke, sämtliche Zuschnitte und
sonstige Nebenleistungen sind einzukalkulieren und
werden
nicht gesondert vergütet.

Hauptkanal Einzellängen der Abschnitte innerhalb des
3.TA:

Seestraße A: 84 m
Seestraße B: 77 m
Seestraße C: 46 m
Menge: 210,000 m

#### Bereich 04.02 Kunststoffformstücke

*Hinweis*
Die Lieferung der Formstücke erfolgt bis zur Baustelle
bzw. auf das vom AG vorgegebene Lager. Wenn nichts
anderes angegeben ist, ist das Vorzugssortiment des AG
zu nutzen. In die EP sind einzurechnen:
- liefern, abladen, erforderlichenfalls zwischenlagern
und im
  Baufeld transportieren.
- Montage incl aller Dichtungselemente, Schrauben,
  Muttern usw.
- die Verlegung im Rohrgraben.

**04.02.1 PP-Bogen 30°, DN 200**
Bogen aus PP passend zu Pos. Glattrohr, allseitig
gemufft, inkl. Profildichtringen EPDM liefern und
fachgerecht einbauen.
DN: 200
Abwinkelung:'30°'

Angebot
Fabrikat/Type:
Firma:

Bauabschnitt: Seestraße B
Menge: 4,000 St

**04.02.2 Abzweig PP 45°, DN 200/150**
Abzweig aus PP, passend zu Pos. Glattrohr, allseitig
gemufft, inkl. Profildichtringen EPDM liefern und
fachgerecht einbauen einschließlich aller Lieferungen
und
Leistungen wie zusätzliche Schnitte zur Herstellung der
Passlängen und der Einbau der erforderlichen
Überschiebmuffen.

DN 200/150
Abwinkelung 45°

Angebotenes Fabrikat/Type:
Firma:
Menge: 17,000 St

#### Bereich 04.03 SW-Schächte

**04.03.1 PP-Schacht, Anfangsschacht, DN 600, T-1,50m**
PP-Schacht DN 600 Typ Romold oder gleichwertig, rund,
lichte Weite 600 mm mit Schachthals einschließlich der
vorgefertigen Öffnungen für die Rohranschlüsse der
ankommenden und abgehenden Leitungen herstellen.

Schachtunterteil mit Fließgerinne in durchgehender,
gekrümmter oder abgezweigter Form. Ohne Steigbügel.

Gelenkige Rohranbindungen gemäß Planunterlagen
entsprechend zu verlegendem Rohr.

Einstiegsöffnung DN 625 mm Schachtkonus bzw.
Abdeckplatte vorsehen. Inklusive Schließen der Fugen
und der Einbau etwaiger Schachtfutter für Zu- und
Abläufe.

Komplettschacht gemäß Schachtliste inklusive evtl.
notwendigen Schachtringen, Ausgleichsringen und Konus.
Abdeckung wird separat vergütet.

Gerinne, Anschlüsse, Dimension, Gefälle, Höhe usw.
gemäß Planung.

Schacht-Nr. SW19
Menge: 1,000 St

**04.03.2 PP-Schacht, Anfangsschacht, DN 600, T-2,10m**
PP-Schacht DN 600 Typ Romold oder gleichwertig, rund,
lichte Weite 600 mm mit Schachthals einschließlich der
vorgefertigen Öffnungen für die Rohranschlüsse der
ankommenden und abgehenden Leitungen herstellen.

Schachtunterteil mit Fließgerinne in durchgehender,
gekrümmter oder abgezweigter Form. Ohne Steigbügel.

Gelenkige Rohranbindungen gemäß Planunterlagen
entsprechend zu verlegendem Rohr.

Einstiegsöffnung DN 625 mm Schachtkonus bzw.
Abdeckplatte vorsehen. Inklusive Schließen der Fugen
und der Einbau etwaiger Schachtfutter für Zu- und
Abläufe.

Komplettschacht gemäß Schachtliste inklusive evtl.
notwendigen Schachtringen, Ausgleichsringen und Konus.
Abdeckung wird separat vergütet.

Gerinne, Anschlüsse, Dimension, Gefälle, Höhe usw.
gemäß Planung.

Schacht-Nr. SW21
Menge: 1,000 St

**04.03.3 PP-Schacht, Anfangsschacht, DN 600, T-2,20m**
PP-Schacht DN 600 Typ Romold oder gleichwertig, rund,
lichte Weite 600 mm mit Schachthals einschließlich der
vorgefertigen Öffnungen für die Rohranschlüsse der
ankommenden und abgehenden Leitungen herstellen.

Schachtunterteil mit Fließgerinne in durchgehender,
gekrümmter oder abgezweigter Form. Ohne Steigbügel.

Gelenkige Rohranbindungen gemäß Planunterlagen
entsprechend zu verlegendem Rohr.

Einstiegsöffnung DN 625 mm Schachtkonus bzw.
Abdeckplatte vorsehen. Inklusive Schließen der Fugen
und der Einbau etwaiger Schachtfutter für Zu- und
Abläufe.

Komplettschacht gemäß Schachtliste inklusive evtl.
notwendigen Schachtringen, Ausgleichsringen und Konus.
Abdeckung wird separat vergütet.

Gerinne, Anschlüsse, Dimension, Gefälle, Höhe usw.
gemäß Planung.

Schacht-Nr. SW20
Menge: 1,000 St

**04.03.4 Begu-Schachtabdeckung quadratisch/rund Klasse D 400**
Rahmen aus Beton/Guss, quadratisch zum Einbau in
Pflasterstraßen/ -wegen ca. 750 x 750, Deckel Ø 625
nach DIN
EN 124 / DIN 4271 aus Beton/Guss ohne
Lüftungsöffnungen,
tagwasserdicht, einschl. Auflager aus Beton zur
Lastabtragung
Schachtabdeckung komplett mit allen Lieferungen und
Leistungen versetzen.
Menge: 3,000 St

**04.03.5 Schachtabdeckung einpflastern**
Schachtabdeckung einpflastern
Granitpflaster 3-reihig um Schachtabdeckung herstellen,
bei Schächten im unbefestigten Bereich.

Folgender Aufbau ist gefordert:
- 6 cm Mosaikpflaster in Beton gesetzt
- 15 cm Schottertragschicht 0/45 mit mindestens EV2 =
80
  MN/m²

Seestrasse A, Schacht-Nr.19
Menge: 1,000 St

**04.03.6 Schmutzfang DIN 1221**
Schmutzfang DIN 1221, schwere Ausführung, In den EP
sind alle Nebenarbeiten wie liefern, lagern, laden,
stellen etc. einzurechnen.
Menge: 3,000 St

#### Bereich 04.04 TV / Dichtheit

*Hinweis*
Für die TV-Befahrung und Dichtheitsprüfung ist zwingend
ein Angebot des WAL-Betrieb

Herr Martin Günther
Tel.: 03573 / 803 300 oder 0160 / 53 52 95

martin.guenther@wal-betrieb.de

einzuholen und für diese Leistung zwingend zu binden.

Dem AN obliegt lediglich die Koordinierungspflicht
gemäß vorhandener LV Position.

**04.04.1 Dichtheitsprüfung Kanal <= DN 300**
Dichtheitsprüfung Kanal bis <= DN 300 inkl. der
erforderlichen Nebenarbeiten wie Absperrung usw.
Übergabe der Dokumentation.  Die Dichtheitsprüfung der
Rohrleitungen ist als Luftüberdruckprüfung, Verfahren
LB (Prüfdruck 50mbar) nach DIN EN 1610 auszuführen.

Für die Dichtheitsprüfung ist zwingend der WAL
Betriebsführungs GmbH durch den AN zu beauftragen.
Menge: 210,000 m

**04.04.2 Kamerabefahrung Kanal <= DN 300**
Kamerabefahrung Kanal <= DN 300  inkl. der
erforderlichen Nebenarbeiten wie Absperrung usw. Inkl.
vorheriger Reinigung und Übergabe der Dokumentation,
Video auf CD.  Die Kamerabefahrung hat nach DWA M 149-2
zu erfolgen und ist als Papierausdruck und auf DVD zu
übergeben.

Abrechnung pro Meter Befahrung.

Für die Kamerabefahrung ist zwingend der WAL
Betriebsführungs GmbH durch den AN zu beauftragen.
Menge: 210,000 m

**04.04.3 Dichtigkeitsprüfung Schacht bis DN 1000**
Dichtheitsprüfung Schacht bis DN 1000 inkl. der
erforderlichen Nebenarbeiten wie Absperrung usw.. Inkl.
vorheriger Reinigung und Übergabe der Dokumentation und
Schachtprotokoll.  Die Dichtheitsprüfung der Schächte
erfolgt mit Wasser nach DIN EN 1610.
Menge: 3,000 Stk

#### Bereich 04.05 Sonstiges

*Hinweis*
Zu den sonstigen Leistunge zählen alle in den
bisherigen Leistungsbereichen nicht erfaßbare
Materialien und Leistungen.

**04.05.1 Abstimmung Hausanschluss**
Für jeden Hausanschluss ist ein gesondertes Aufmaßblatt
anzufertigen. Auf diesem müssen alle Formstücke, Rohre
sowie alle Leistungen des AN notiert sein. Weiterhin
ist eine Skizze zu fertigen, auf der eine genaue
Einmessung des Hausanschlusses dargestellt ist. Von dem
Hausanschluss sind Leitungsbeginn und Leitungsende auf
mindestens 2 Festpunkte einzumessen. Jedes Formteil und
jede Leitungskreuzung muss entsprechend dargestellt und
eingemessen werden. Das Leitungsende ist auch
höhenmäßig auf NN festzuhalten. Jeder Hausanschluss ist
digital (Format jpg) zu fotografieren. Auf den Fotos
muss der komplette Leitungsgraben mit allen Formteilen
und Leitungskreuzungen ersichtlich sein. Es können auch
mehrere Fotos gemacht werden.

Leistungen die auf den Fotos nicht zu erkennen sind,
werden nicht vergütet!!!

Die Fotos sind als Farbausdruck jeweils den einzelnen
Aufmaßblättern beizufügen.

Auf jedem Foto ist zur Größenbestimmung eine Messlatte
(Zollstock oder ähnliches) mit aufzunehmen sowie eine
Tafel oder Schild, auf der das Datum der Aufnahme sowie
die Nummer des Hausanschlusses (oder Eigentümer) zu
erkennen ist.

Das Aufmaßblatt ist vom Hauseigentümer zu
unterzeichnen.

Ohne vorgenannte Unterlagen können die
Hausanschluss-Rechnungen vom AG nicht vergütet werden,
da erfahrungsgemäß Einsprüche der Anlieger entstehen,
die ohne genannte Unterlagen nicht bearbeitet werden
können! Kosten die dem AG entstehen, weil die
Rohrleitung aufgrund fehlender Einmessungen nicht
gefunden werden kann, gehen zu Lasten des AN.

Zur Festlegung der Lage der Hausanschlusskanäle wurden
die Eigentümer befragt, das Ergebnis wurde
eingearbeitet.
Vor Ausführungsbeginn sind nochmals Abstimmungen mit
den jeweiligen Grundstückseigentümern zu führen, um die
genaue Lage endgültig festzulegen.Hierzu zählt auch die
Unterfahrung des Zaunsockels incl. aller der dafür
erforderlichen Arbeiten einschl. Sicherung des Zauns.
Der
Hausanschluss
ist bis hinter die Grundstücksgrenze zu verlegen.Der
Revisionsschacht auf dem Privatgrundstück ist durch den
Eigentümer des Grundstückes zu errichten.
Menge: 17,000 St

**04.05.2 Schachtanschlüsse**
Anschluss bzw. Übergang vom vorhandenen Schachtbauwerk
auf neuen Kanal (PP DN 200) einschl. Kernbohrung,
Schachtfutter und aller Form- und Verbindungsstücke.
Rohrleitung gelenkig an vorh. Schacht wie folgt
anschließen:
- Rohrschnitte durchführen,
- Kurzrohre (PP) zum gelenkigen Schachtanschluss
  und Übergang auf Neukanal liefern und einbauen,
- Einbau erforderliches Schachtfutter und dafür
  erforderlicher Kernbohrung.
- Lieferung von erforderlichen Reduzierungen und
- Verbindung zw. Schacht und Kurzrohr herstellen
einschl. aller Nebenleistungen / Anpassungsarbeiten.
Abrechnung je Schachtbauwerk.

Der Einheitspreis beinhaltet alle erforderlichen
Leistungen zur Herstellung der Leitungsverbindungen
und des Schachtanschlusses.
Menge: 1,000 St

**04.05.3 Anbindung an vorh. Stz-Leitung**
Anschluss bzw. Übergang vorh. PP-Leitung DN 200 auf
neuen
Kanal (PP DN 200) einschl. aller Form- und
Verbindungsstücke.
Einschl. aller Nebenleistungen / Anpassungsarbeiten.
Abrechnung je Anschluss.

Der Einheitspreis beinhaltet alle erforderlichen
Leistungen zur Herstellung der Leitungsverbindungen.
Menge: 2,000 St

**04.05.4 Trennschnitte Stz-Rohr bis DN 200**
Trennschnitte im vorhandenen Anschlusskanal herstellen,
Teilstücke ausbauen, einschließlich aller Leistungen,
für Ausbau Schächte und bei Kreuzungen der Haupttrasse.
Abbruchgut laden, von der Baustelle entfernen und
einer Weiterverwertung zuführen.
Gebühren einkalkulieren.
Belege über die Entsorgung mit Angaben zu Art und Ort
der Weiterverwertung sind der Bauüberwachung des
Auftraggebers zu übergeben.
Menge: 10,000 St

**04.05.5 Rohrenden verschließen Stz-Rohr bis DN 200**
einschließlich Material und aller notw. Leistungen,
Ausführung vor Verfüllen der teilweise rückgebauten
Schächte.
Menge: 10,000 St

**04.05.6 Absperren der Kanäle bis DN 200**
Absperrung der Kanäle mittels Blase, Scheibe o. glw.
Kanal bis DN 200
Menge: 4,000 Stk

**04.05.7 Schmutzwasserhaltung-, umpumpen <= 20 l/s**
An- und Abtransport der Schmutzwasserpumpen, einschl.
Ein- und Ausbau, incl. erforderl. Steigleitungen und
Anschluß an Stich- und Vorflutleitungen.
Im EP enthalten sind alle Nebenleistungen wie An- und
Abtransport, Umsetzen, Auf- und Abbauen, sowie die
Gestellung eines passenden Stromaggregates,
die ständige Kontrolle und das Absperren des
auserbetriebzunehmenden Kanals.
Förderleistung: bis  20 l/s
Menge: 1,000 psch

**04.05.8 Betreiben der Überpumpanlage**
Betreiben der vorher genannten SW bzw.
AW-Überpumpanlage entsprechend der durch den AN
ausführungsbedingten Dauer, incl. aller dafür
notwendigen Neben- und Zusatzarbeiten.
Menge: 1,000 psch

### Titel 05 Sanierung Hauptkanal

#### Bereich 05.01 Vorbereitende- und Anschlussarbeiten

*Hinweis*
An- und Abfahrt sowie das Umsetzen sämtlicher
Fahrzeuge und
Geräte ist in die Pos. "Baustelleneinrichtung"
einzurechnen.

Die Roboterarbeiten müssen den Anforderungen folgender
Vorschriften bzw. Richtlinien entsprechen bzw.
dementsprechend ausgeführt werden. Dies ist bei der
Einheitspreisbildung zu beachten.
- DIN EN 752 .
- DWA-M 143-16 / Reparatur von Abwasserleitungen
  und -kanälen durch Roboterverfahren

Der Bieter hat die Systemkonformität der verwendeten
Geräte
und Materialien zu gewährleisten.
Durch den AN ist, soweit vorhanden, die DiBT-Zulassung
des
angebotenen Sanierungsverfahrens vorzulegen.
Ansonsten sind folgende Nachweise im Rahmen der Erst-
und Eignungsprüfung über ein akkreditiertes
Prüfinstitut
vorzulegen.
- Hafteigenschaften auf trockenem und nassem Untergrund
- Kennwerte (Haftzug, Druckfestigkeit, Biegesteifigkeit, Hochdruckspülfestigkeit, Formbeständigkeit
  (Kriech- / Schwundverhalten).
- Umwelteigenschaften, Grundwasser gefährdende Stoffe.

Es sind die empfohlenen Materialien des Robotersystemherstellers anzuwenden. Ansonsten ist eine Zulassungsbestätigung des Robotersystemherstellers sowie eine
Eignungsprüfung nachzuweisen.

Verpress- und Spachtelmaterial:
Auch unter Wasser aushärtendes 2-Komponenten-
Epoxid-Harz. Eine Umweltverträglichkeitsbescheinigung
zum
verwendeten Harz ist vorzulegen.

Anforderungen an die Roboterarbeiten:
Der Robotereinsatz erfolgt für Fräs-, Spachtel- bzw.
Verpress- und Schleifarbeiten.
Die Sanierungsarbeiten sind nach dem Verfahren des
Systemhandbuches herzustellen und arbeitstäglich
abzuschließen.
Die vorgefrästen Sanierungsstellen sollen nicht mehr
durch
Abwasser rückverschmutzt werden.
Die Roboterarbeiten müssen permanent mit einer ferngesteuerten, axial und radial schwenkbaren Farbkamera
ausgeführt und gegenüber dem Auftraggeber dokumentiert
werden.
Sämtliche zu sanierenden Schadstellen sind bis auf
festen
Untergrund des Rohrmaterials auszufräsen.
Punktuelle, systemabhängige Hochdruckreinigungen sind
auszuführen.

Die mitgeführten Gerätschaften des Auftragnehmers
müssen
für Sanierungslängen entsprechend den üblichen
Haltungslängen bis 125 m geeignet sein.

Ein dichter, form- und kraftschlüssiger sowie
vollflächiger
Verbund auf trockenem und feuchtem Untergrund ist
sicherzustellen.

**05.01.1 Fräsarbeiten / DN 150**
Feste Ablagerungen, Inkrustationen, Muffenversätze,
einragende Stutzen, Dichtungen, Wurzeln (die durch eine
Reinigung mit dem Spülgerät nicht beseitigt wurden)
sind mit
einem geeigneten Verfahren zu entfernen, so dass ein
problemloser Einbau des Liners gewährleistet wird,
einschl. aller
erforderlicher Lieferungen und Leistungen sowie
Reinigung der
Kanäle nach Entfernung der Materialien.
Für nichtbegehbare Kanäle aus Steinzeug.
Abrechnung: reine Fräsarbeiten
Die Arbeitsausführung einschl. Zeitnachweis und das
Ergebnis
sind mit der TV-Kamera zu dokumentieren.
Menge: 35,000 h

**05.01.2 Spachtelarbeiten / DN 150**
Spachtelarbeiten entsprechend Erfordernis des gewählten
Sanierungsverfahrens und in Abstimmung mit dem
örtlichen
Bauüberwacher des AG:
Verspachteln von Abplatzungen, Ausbrüchen, Rissen,
Muffenversätzen u.ä. im Kanal mit einem geeigneten
Verfahren
durchführen und an den Querschnitt des Kanals
angleichen, so
dass ein problemloser Einbau des Liners gewährleistet
wird.
Das vorherige Reinigen, Anfräsen oder Anschleifen des
Untergrundes ist bei der Einheitspreisbildung und der
Bauausführung zu beachten.
Einschließlich aller erforderlichen Lieferungen
(z.B. Spachtelmaterial) und Leistungen.
Spachtelmaterial auch unter Wasser aushärtend. Eine
Umweltverträglichkeitsbescheinigung zum verwendeten
Material
ist vorzulegen.
Zu beachten ist das DWA-Merkblatt 144-16: Zusätzliche
Technische Vertragsbedingungen (ZTV) für die Sanierung
von
Entwässerungssystemen außerhalb von Gebäuden /
Teil 16: Spachtel- und Verpressverfahren.
Für nichtbegehbare Kanäle aus Steinzeug
Es ist mit eindringendem Grund- / Schichtenwasser
zu rechnen.
Abrechnung: reine Spachtelzeit
Die Arbeitsausführung einschl. Zeitnachweis und das
Ergebnis
sind mit der TV-Kamera zu dokumentieren.
Menge: 5,000 h

**05.01.3 Stutzensanierung mit Robotertechnik**
(auch zurückliegende Stutzen) mit einem geeigneten
Verfahren
(Zulaufanbindungstechnik entsprechend der
unterschiedlichen
Schadensausprägung und Geometrie / zugelassener
Injektions-, Spachtel- / Verpressroboter) dichten,
reprofilieren
und an den Querschnitt der Leitungen angleichen, so
dass ein
form- und kraftschlüssiges sowie dichtes Anliegen des
Schlauches gewährleistet wird.
Hohlräume sollen lokal stabilisiert und fehlende
Rohrteile ersetzt
werden.
Einschl. aller erforderlichen und folgender Leistungen:
- aller Lieferungen (z. B. Verpress- / Spachtel-,
  Injektionsmaterial),
- altes, loses Material durch Fräsen entfernen,
- Vorfräsarbeiten im defekten Anschlussbereich zur
  Schaffung ausreichenden Verpressraums und
  Vorbereitung der Klebeflächen,
- verbleibt im Hauptrohr systembedingt ein Kragen um
  die Zulaufmündung herum, ist dieser vor dem Linereinbau wieder zu beseitigen,
- Punktuelle Spülung zur Beseitigung des Fräsguts.
Es ist mit eindringendem Schichtenwasser zu rechnen.
Für nichtbegehbare Kanäle:
Hauptleitung DN 150
Abrechnung pro saniertem Stutzen.
Menge: 2,000 St

**05.01.4 Anschlüsse einmessen und auffräsen**
Vor und nach dem Linereinbau sind die zu sanierenden
Anschlüsse von innen einzumessen.
Nach dem Einziehen des Inliners seitliche Anschlüsse
provisorisch auffräsen.
Fräsgut zu Lasten des AN beseitigen.
Anschlüsse bis DN 150.
Menge: 1,000 St

**05.01.5 Anschlüsse verschließen**
Vor dem Linereinbau sind nicht mehr benötigte
Anschlüsse
fachgerecht zu verschließen, nach Wahl des AN.
Anschlüsse bis DN 150.
Menge: 4,000 St

**05.01.6 Anschlussherstellung an sanierten Hauptkanal**
- dauerhaft dicht und
- hinterwanderungsfrei
Die Anbindung darf frühestens nach der Lineraushärtung
(der Schrumpf muss abgeklungen sein) erfolgen.
Mittels Fräsroboter (mit Farb-Kameraanlage)
provisorisch
geöffnete Anschlüsse rohrwandbündig auffräsen.
Fräsgut zu Lasten des AN beseitigen.
Einragende Folien-, Harz- oder Linerreste sind
vollständig zu
entfernen.
Fehlbohrungen über die Seitenränder sind fachgerecht zu
verschließen.
Anschlussanbindung durch:
- Verpressung / Verspachtelung mit Epoxidharz oder
- durch Injektion von SI-/PUR-Harz
aber passend zum Inlinermaterial bzw. der vorgefundenen
örtlichen Anschlusssituation einschl. aller
erforderlichen
Vorarbeiten [z.B. Reinigung (Hauptkanal und
Anschlussleitungsbereich), Vorfräsarbeiten, Untergrundvorbereitung].
Von jedem Anschluss ist ein Farbvideoprint mit Angabe
der
Haltungsbezeichnung sowie der Station vorzulegen.
Die Vergütung erfolgt pro Zulauf gemäß Dokumentation.
Für nichtbegehbare Kanäle:
Hauptleitung DN 150 / Stz.
sanierte Anschlussleitungen bis DN 150
Menge: 2,000 St

#### Bereich 05.02 Haltungssanierung / Schlauchrelining

*Hinweis*
Allgemeines:

Die Hinweise bzw. Forderungen des DWA-Arbeitsblattes
143-3 (Sanierung von Entwässerungssystemen außerhalb
von Gebäuden / Teil 3: Vor Ort härtende Schlauchliner)
und des
DWA-Merkblattes 144-3 [ZTV / Renovierung mit
Schlauchliningverfahren (vor Ort härtendes
Schlauchlinig) für
Abwasserkanäle] sind zu beachten und in die
Einheitspreise
einzurechnen.
Die vorgenannten Richtlinen werden Vertragsbestandteil.

Des Weiteren sind die örtlichen Gegebenheiten (z. B.
Unterbögen bzw. Rohrversätze) zu berücksichtigen.

Die Baustelleneinrichtung, Fahrzeuge, Geräte usw. sind
in den
Titel "Baustelleneinrichtung" einzurechnen.

Zur Bauanlaufberatung sind die Arbeitsanweisungen und
die
Systemhandbücher der Hersteller zur Einsichtnahme
vorzulegen.

Statisch selbsttragender Inliner aus
korrosionsbeständigem
Trägermaterial, mit Reaktionsharz getränkt, in den
Schmutzwasserkanal fachgerecht einbauen.
Der Liner wird gemäß den Verarbeitungsrichtlinien des
Herstellers konfektioniert.

Die Angaben für das angebotene Verfahren werden als
verbindlich vereinbart.
Die für Schlauchliner eingesetzten Materialien müssen
die
Anforderungen entsprechend DWA-A 143-3 und
DWA-M 144-3 erfüllen, dazu zählt u.a.:
- Dichtheit des Laminats gemäß DIN EN 1610,
- Resistenz gegen kommunales Abwasser gemäß
  DWA-A 139,
- Statische Tragfähigkeit gemäß DWA-A 143-2,
- Abriebbeständigkeit gemäß dem Darmstädter Kippversuch
  nach DIN 19565-1,
- Beständigkeit gegen HD-Spülgeräte analog dem
  Hamburger Spülversuch.

Angaben zum baulichen Ablauf:
Die Reihenfolge der Schadstellenbeseitigung ist mit
dem AG
abzustimmen.
Ausfall- und Stillstandszeiten bei evtl. Wartezeiten
durch
Abwasserablauf abgesperrter bzw. rückgestauter Kanäle
können nicht geltend gemacht werden.
Der Arbeitsablauf ist entsprechend  und in Abstimmung
mit der
Bauleitung auszurichten.

Vorarbeiten:
Anarbeiten des Inliners an Schachtbauwerke:
Die Inliner-Enden müssen (zur Vermeidung von
Umläufigkeiten)
im Bereich der Schachtanbindung eine formschlüssige und
hinterwandungsfreie Verbindung mit dem Altrohr haben.
Die Position "Schachtanschlüsse sanieren" ( vgl.
Schachtsanierung) muss vor dem Linereinbau durchgeführt
werden.
Während der Sanierungsarbeiten hat der AN die
öffentliche
Abwasseranlage bzw. angeschlossene Grundstücke vor
schädlichem Rückstau zu schützen.
Dem AN obliegt die permanente Kontrolle.
Bei Absperrung von Hausanschlusskanälen hat der AN die
Anlieger rechtzeitig zu informieren und Empfehlungen
zum
Verbrauchsverhalten weiterzugeben.

Ausführung:
Grund- bzw. Schichtenwasserinfiltrationen sind bei
starkem
Wasserandrang in Abstimmung mit der Bauleitung vorab
per
Injektionsverfahren zu dichten.
Der Inliner ist je nach Verfahren fertig
konvektioniert auf die
Baustelle zu liefern oder zumindest vor Ort im
geschlossenen
System wie folgt zu behandeln:
- Mobile Anlage entsprechend gewerberechtlicher
  Auflagen.
- Witterungsunabhänge, kontinuierliche Imprägnierung
  mit reproduzierbarer Harzmischung.
- Verwendung einer Vakuum-Zwangsmischvorrichtung zur
  porenfreien Imprägnierrung.
- Lieferung, Lagerung und Verarbeitung der Harze und
  Zusatzstoffe unter Beachtung abfall-, umwelt- und
  arbeitsschutzrechtlicher Auflagen.

Eine offene Konvektionierung des Inliners auf der
Baustelle ist
nicht zulässig.

Kalthärteverfahren sind nicht zulässig.

Die mitgeführten Gerätschaften des AN müssen für
Sanierungslängen entsprechend den üblichen Haltungslängen bis
125 m
geeignet sein.

Bei Unterbögen ist durch den Inliner-Einbau das
Abwasser zu
verdrängen bzw. bei größeren Unterbögen ist
vorzugsweise mit
Warmwasserhärtung zu arbeiten bzw. durch geeignete
technische Maßnahmen sicherzustellen, dass keine
Probleme
bei der Aushärtung im Bereich der Unterbögen entstehen.

Im Schacht sind die Inliner-Enden in Abstimmung mit der
Schachtsanierungsfirma herzustellen.

Dokumentation und Abrechnung:
Die erforderlichen System- und Verfahrenshandbücher
sind
ständig auf der Baustelle zu führen.
Zu den Arbeiten hat der Auftragnehmer dem Auftraggeber
für
Kontrollzwecke der Einbauvorgänge die Einsicht der
System-
und Verfahrenshandbücher zu gewähren.
Die angelieferten und verwendeten Materialien sind
mittels
Werksbescheinigung bzw. Werkszeugnis über Kenndaten der
Charge je Anlieferung nachzuweisen und schriftlich dem
AG zu
übergeben:
- Trägermaterial
- Harze, Kontrolle der Viskosität, Härtungsdaten
- Füllstoffe
- Misch- und Imprägnierprotokoll nach Vorschrift des
  Herstellers, Harzverbrauch, Wandaufbau, Reaktion
- Protokollierung des Schlauchlinereinbaus einschließlich Aushärtevorgang

Aufmaß und Abrechnung erfolgt anhand von
Aufmaßblättern,
die sämtliche erbrachte Leistungen bezogen auf die
Haltung
aufführen. Die Aufmaßblätter sind mindestens mit
Haltungs-
und Schacht-Nr., Länge, Strasse, Nennweite,
Altrohrmaterial zu
versehen.
Die Sanierungsstellen sind mit ihrer Stationierung
anzugeben.
Die Stationierung ist mit einem Haltungsbericht aus der
TV-Untersuchung zu dokumentieren.
Von sämtlichen Sanierungsstellen sind
Einbauprotokolle, Bild-
oder Videodokumentionen vor und nach der Sanierung in
Absprache mit der Bauleitung aufzustellen und zu
übergeben.

Sämtliche über die beschriebenen Leistungen
hinausgehende
verfahrensabhängige Leistungen sind, soweit nicht
anders
beschrieben, in die Einheitspreise einzukalkulieren
und werden
nicht gesondert vergütet.

Die bei der Linersanierung angegebenen Schachtbauwerke
stellen keine Vorgabe des AG zur Einbautechnologie dar.

*Hinweis*
Das gewählte Inlinerverfahren ist auf folgende
Belastungen
auszulegen:

Liner DN150:
Verkehrslast: SLW 60
Überdeckung 1,60 m bis 3,40 m
Grundwasserwechselzone
Rohrmaterial Altrohr: Steinzeug
Altrohrzustand II lt. DWA-A 143-2

**05.02.1 Inliner-Vorstatik / DN 150**
Erstellung einer prüfbaren Vorstatik für die
einzubauenden
Schlauchliner (Annahme: 3 Abschnitte) in Anlehnung an
das
DWA-Arbeitsblatt 143-2 (Statische Berechnung
zur Sanierung von Abwasserleitungen und -kanälen mit
Lining-
und Montageverfahren).
Der AN hat in Abhängigkeit der jeweiligen Nennweite des
Altrohres den statischen Nachweis (Langzeit) zu führen
und
rechtzeitig vor Einbau des Schlauchliners schriftlich
vorzulegen.
Sämtliche Nennweiten und kritische Lastfälle sind
nachzuweisen.
Menge: 1,000 Psch

**05.02.2 Prüfung der Statik:**
Prüfung der erstellten Statik durch ein zugelassenes
Büro
einschl. aller Nebenkosten.
Prüfbüro:
(Bietereintrag): '..........'
Menge: 1,000 Psch

**05.02.3 Kalibrierung**
Ermitteln der maximal möglichen äußeren Abmessungen
des Inliners (Kalibrierung / Messung) in dem zu
sanierenden
Kanal, einschl. aller erforderl. Leistungen und
Gestellen der
Hilfsmittel. Kosten durch nicht erfolgte bzw.
unzureichende
Kalibrierung sind durch den AN zu tragen
Kanal: DN 150
Menge: 95,000 m

**05.02.4 Preliner als Zulage / DN 150**
Preliner als Zulage zum Schutz gegen Grundwasser,
Einbauverletzungen oder als Stützschlauch (z.B. für
Hohlraumüberbrückungen, zu verschließende Anschlussleitungen o.ä.) zum Druckausgleich liefern und
einbauen.
Menge: 95,000 m

**05.02.5 PE-Gewebeschlauch oder Modellrohr, Schachtdurchlauf**
Zum Linereinbau in Schachtbauwerke ist ein PE-Gewebe-
schlauch oder ein dem Leitungsquerschnitt angepasstes
Modellrohr erforderlich.
Abrechnung je Schachtbauwerk:
nur bei durchlaufendem Liner,
DN 150
Menge: 1,000 St

**05.02.6 Inliner DN 150 liefern und einbauen**
gemäß DWA-A 143-3 und DWA-M 144-3, DIN EN ISO 11296
und erforderlicher Stärke entsprechend Statik plus
Verschleißschicht entsprechend DWA-A 143-3 / 4.2.5.2.
In den Einheitspreis sind zusätzlich folgende
Leistungen /
Mehraufwendungen einzurechnen:
- verfahrensbedingte Teilabschnitte (Annahme 3
Abschnitte),
- Liefern des Schlauches,
- die fachgerechte Anbindung an die Schachtbauwerke
muss
  gewährleistet sein.
Altrohr: Steinzeug
Folgende Angaben sind vom Bieter auszufüllen:
Einbauverfahren:  '.........'
Aufstellen und Verdichten: '.........'
Verfahren zur Aushärtung: '.........'
Harztyp:  '.........'
Trägermaterial:  '.........'
Linerwandstärke: d '.........' mm
(einschl. Verschleißschicht)
Menge: 95,000 m

**05.02.7 Inliner aufschneiden Anfangs-/Endschacht**
Den Inliner in den Anfangs- und Endschächten
aufschneiden
und entfernen. Die Schnittflächen sind dauerhaft
korrosionsbeständig zu versiegeln.
Rampenkeil herstellen zur Überbrückung der Wandstärke
des Inliners an der Sohle einschließlich aller
Lieferungen und
Leistungen.
Menge: 4,000 St

**05.02.8 Inliner aus Schachtbauwerk teilweise entfernen**
Öffnen am Zwischenschacht nach Einbau von Inlinern über
mehrere Haltungen.
Den Liner aufschneiden und aus dem Schacht entfernen.
Abrechnung je Schachtbauwerk.
Menge: 2,000 St

**05.02.9 Probeentnahme**
Probeentnahme entsprechend DWA-M 144-3:
Entnahme einer geeigneten Probe im Beisein des
örtlichen
Bauüberwachers aus dem Überstand des ausgehärteten
Inliners im Schachtanschlussbereich.
Die Proben sind vom AN (auf dessen Kosten) an ein mit
der
Bauüberwachung abgestimmtes Prüflabor zu schicken.
Zur Entnahme einer repräsentativen Probe muss der Liner
einen PE-Gewebeschlauch oder dem Leitungsquerschnitt
angepasstes Modellrohr durchlaufen und bis zur
Aushärtung
verbleiben.
Ein Probebegleitschein ist dem AG auszuhändigen.
Menge: 1,000 St

**05.02.10 Materialprüfung**
Materialprüfung entsprechend DWA-M 144-3:
Probestück auf folgende Materialkennwerte gemäß
statischer
Berechnung prüfen einschl. aller Nebenleistungen:
- Dreipunkt-Biegeversuch,
- Scheiteldruckversuch,
- Wandstärke,
- Wasserdichtheit.
Übergabe eines entsprechenden Qualitätszertifikates
eines unabhängigen und amtlich zugelassenen Prüflabors.
Bietereintrag Prüflabor: '..........'
Menge: 1,000 St

**05.02.11 Materialprobe, Rückstellprobe**
wie vor beschrieben, jedoch entnehmen einer
Materialprobe als
Rückstellprobe einschließlich Übergabe an den
Auftraggeber
mit Kennzeichnung.
Menge: 1,000 St

#### Bereich 05.03 Stilllegung / Rückbau

**05.03.10 Schacht teilweise ausbauen / mind. 1,00 m unter OKG**
Schachtbauwerk aus Beton bzw. Mauerwerk
teilweise ausbauen und entsorgen.
Folgende Leistungen sind in diese Pos. einzurechnen:
- Schachtbauwerk grob reinigen,
- Abdeckung (Rahmen, Deckel usw.),
- Ausgleichsringe bzw. -schichten und
- Konusrückbau,
- teilweise Betonring zurückbauen,
- alle erforderlichen Schnitte.
Abbruch bis mindestens 1,00 m unter Oberkante Gelände.
Des Weiteren ist der Schacht mit einer provisorischen
Abdeckung zu schützen.
Material getrennt entsprechend den abfallrechtlichen
Bedingungen entsorgen.
Vor dem Linereinbau ist in die Schachtsohle eine
Halbschale einzubauen und zu fixieren und der Schacht
bis
OK Gelände zu verfüllen
Teilrückbau Schacht S01 (Flurstücksnummer 57/15)
Menge: 1,000 St

**05.03.20 Schachtdurchlauf Rückbau S01 / Halbschale vor Einbau Schlauchliner**
Rohr-Halbschale für den Linereinbau liefern
und mit dem Schachtgerinne verbinden einschl.
der erforderlichen Anpassungsarbeiten.
Anschließend erfolgt der Einbau des Schlauchliners für
die
Haltung.

Abmessungen Altrohr:  DN 150
Altrohrmaterial: Steinzeug
Länge:  mind. 2,50 m

Folgende Angaben sind vom Bieter auszufüllen:
DiBT-Zulassung des angebotenen Verfahrens:
'..........'
RAL-Gütezeichen des angebotenen Verfahrens:
'..........'

Falls kein RAL-Gütezeichen für das angebotene
Verfahren vorliegt, ist entsprechend den Vorbemerkungen zu verfahren.

Abrechnung je Schachtbauwerk
S01 / DN 150
Menge: 1,000 St

#### Bereich 05.04 Schachtsanierung

*Hinweis*
Die Hinweise zur eingeschränkten Befahrbarkeit bzw.
Zugänglichkeit der Schachtbauwerke sind der Baubeschreibung bzw. der Fotodokumentation und dem Lageplan
zu entnehmen und bei der Technologieplanung zu
beachten.

Die Baustelleneinrichtung, Geräte usw. sind in den
Titel
"Baustelleneinrichtung" einzurechnen.
Mehraufwendungen bei Bauzeitverlängerung durch
Stillstandszeiten werden nicht vergütet.

In den Schachtbauwerken sind teilweise weitere Zuläufe
in den Schachtringen vorhanden. Daraus entstehende
Erschwernisse bei der Sanierung sind in den
Einheitspreis
einzurechnen.

Zur Schachtsanierung gehört auch das Setzen und
Entfernen
der erforderlichen Absperrblasen. Diese Leistungen
sind in die
Einheitspreise einzurechnen.

Zur Bauanlaufberatung sind die Arbeitsanweisungen und
die
Systemhandbücher der Hersteller zur Einsichtnahme
vorzulegen.

Für die Arbeiten sind die Unfallverhütungsvorschriften
zu
beachten. Die Arbeiten sind mit entsprechenden
Arbeitssicherungen, Schutzausrüstungen, 2. Person vor
Ort
usw. durchzuführen. Der Arbeitsraum ist mit einer
entsprechenden Verkehrssicherung zu schützen.

Die Begehbarkeit der Schächte ist seitens des AN durch
mitgeführtes Hebezeug, Leitern usw. zu gewährleisten.

**05.04.1 Schachtaufnahme - Reinigung, Feinaufmaß, Bestandsaufnahme**
Folgende Leistungen sind vor Materialbestellung
durchzuführen
bzw. Parameter zu ermitteln und ein
Untersuchungsprotokoll
dem AG auszuhändigen:
- Belüftung der Schächte,
- Wasser liefern,
- Schachtreinigung,
- Abfallmaterial ist durch geeignete Maßnahmen
  aufzufangen und entsprechend den abfallrechtlichen
  Bedingungen zu entsorgen.
- Feinaufmaß der Schachtkubatur und des Schachtbodens,
- vorgefundene Werkstoffe (verbaute Materialien),
- Nennweiten und Material der einmündenden Rohre,
- Rohrsohlentiefe der Zu- und Abläufe,
- Zulaufwinkel bezogen auf den Ablauf / Schachtuhr,
- Anpassung der Schachtliste
einschl. aller Nebenleistungen und Lieferung der
Protokolle auf
DVD oder CD.
Sämtliche erforderliche Leistungen (z. B. Sicherung der
Baustelle, Baustelleneinrichtung) sind in den
Einheitspreis
einzurechnen.
lichter Durchmesser:  ca. 1,00 m
Einbautiefe:  bis ca 1,50 m
Abrechnung je Schachtbauwerk
S25, S24, NSS0173
Menge: 3,000 St

*Hinweis*
Die folgenden Positionen können bei eindringendem
Grund-
bzw. Schichtenwasser zur Anwendung kommen.

**05.04.2 Punktuelle Injektion von Schadstellen - Wandung**
Punktuelle Injektion von Schadstellen im Schacht
DN 1000 (Ansatz 5 St. / Schacht) mit zweikomponentigem Polyurethanharz gegen drückendes Wasser.
Inbegriffen ist das Setzen des Packers, liefern des
Materials
und die zusätzliche Abdichtung mit Spezialzement;
incl. Lohn-, Geräte- und Materialkosten.
Einzurechnende Harzmenge: 0,5 Liter/Packer
Material:  MC 2300/2033
Menge: 6,000 St

**05.04.3 GW-Eintrag mittels Stopfmörtel stoppen**
Grundwassereintrag in Schachtbauwerke im
Anschlussbereich
mittels Stopfmörtel unterbinden.
Abrechnung: je Anschlussbereich
Ausführung dieser Position nur nach Aufforderung durch
den
örtlichen Bauüberwacher.
Menge: 1,000 St

**05.04.4 Steigeisen ausbauen und Fehlstellen aufarbeiten**
Steigeisen ausbauen einschl. Entsorgung.
Die entstandenen Öffnungen in der Schachtwand sind mit
einer
Haftbrücke zu versehen und mit Reparaturmörtel XWW4
aufzuprofilieren.
Die Oberfläche ist sauber abzuziehen.
Anzahl je Schacht bis 3 Stück.
Abrechnung je Schachtbauwerk.
Menge: 3,000 St

**05.04.5 Schachtanschlüsse sanieren / Sohlbereiche / DN 125 bis 150**
Schachteinbindungen, wenn erforderlich kürzen, lose
Teile
entfernen, bis auf festen Untergrund ausstemmen bzw.
auffräsen, reinigen der Fugen mit Hochdruckwasserstrahl
(180 bar).
Anschließend Ringfuge mit Reparaturmörtel (WW-Mauer-
mörtel nach DIN 19573 - XWW4) druckfest und wasserdicht
aufarbeiten.
Wenn erf. einschl. Glättung der Rohrendbereiche mit
o.g. Reparaturmörtel (gesamter Rohrumfang / Länge bis
20 cm,
z. B. als Grundlage für Linerendmanschette).
Materialübergänge sind zu glätten.
Sanierungsziel ist der ordnungsgemäße und wasserdichte
Anschluss:
- Vollständige Schachtanbindungssanierung  einschl.
- Beseitigung von Hohlräumen, Rissen, Ausbrüchen und
  starker Betonkorrosion bzw. Hinterläufigkeit im
  Schachteinbindungsbereich  (Verpressung oder
  Verspachtelung als Vorbehandlung)
Material Anschlüsse: Steinzeug
Rohrnennweite Zu-/Ablauf: DN 125 bis DN 150
Abrechnung je sanierte Schachteinbindung.
Menge: 2,000 St

**05.04.6 Schachtsohle bearbeiten**
Schachtsohle einschließlich Gerinne und Berme bis auf
festen
Untergrund zum Einbau eines Kunststoff-Schachtbodens
ausstemmen.
Mehraufwendungen bei Gerinneabwinkelungen oder
Seitenzuläufen sind zu berücksichtigen und werden nicht
gesondert vergütet.
Einschließlich Abbruch und Entsorgung der Reststoffe
gemäß
den abfallrechtlichen Bedingungen.
Material Altschacht: Beton
Rohrnennweite Zu-/Ablauf: bis DN 150
Abrechnung je Schachtbauwerk.
Menge: 3,000 St

**05.04.7 losen und schadhaften Fugenmörtel entfernen**
Im Schachtwandbereich ist loser und schadhafter
Fugenmörtel
zu entfernen, Fugentiefe 1 bis 5 cm.
Des Weiteren sind korrodierte oder lose Bestandteile
auszustemmen inkl. sämtlicher Nebenarbeiten.
Die Ränder von Ausbruchstellen sind unter einem Winkel
von
ca. 30° bis 60° abgeschrägt herzustellen.
Die Entsorgung des anfallenden Bauschutts ist mit
einzurechnen.
Sanierungsmeter (Höhe) ca.1,50 m
Menge: 6,000 m

**05.04.8 Schachtrohrliner aus GFK**
Schachtrohrliner aus GFK (SN 10.000) aus Hybridharz
mit außenseitiger Quarzsandbeschichtung in
Einzellängen,
passend zum gewählten Material des Schachtbodens
in gereinigten Schacht einbringen und schlüssig mit dem
neuen Schachtboden verbinden.
Der Schachtrohrliner endet über dem neuen
Fußauflagering.
Abrechnung: lfd. m (Linerhöhe)
Angebotenes Fabrikat/Material:
Hersteller: '..........'
Material: '..........'
Menge: 4,500 m

**05.04.9 Zulauf - Anschluss im Bereich der Schachtringe bis DN 200 herstellen**
Zulaufleitungen im Bereich der Schachtringe
vor Hinterfüllung des Schachtrohrliners einmessen und
wenn
erforderlich kürzen. Vorhandene Leitungen aufrauhen.
Einschließlich erf. Pass- und Formstücke sowie
Anschlußstutzen aus GFK-Rohr zur ordnungsgemäßen
Anschlussherstellung an den Schachtliner.
Dichte Verbindung mittels Handlaminat herstellen.
Zuläufe bis DN 200 / Stz. bzw. PVC
Menge: 3,000 St

**05.04.10 Flexliner-Schachtboden, Gerinne DN 150**
Flexliner-Schachtboden ca. DN 1000
aus abwasserbeständigem GFK
Gerinne gerade bzw. Gefälle bis 10 cm incl.
oder asymmetrisch versetztes Hauptgerinne incl.;
mit rückseitig verankerten Haftbrücken und
Styropor-Supportkern.
Schachtboden wird zum Einführen in den Schacht
beschädigungsfrei zusammengebogen und im Schacht wieder
zur ursprünglichen Größe entfaltet.
Als Rohrstutzen und Aufkantung am Schachtboden sind
Übergangsstreifen eingearbeitet (zum Verbinden mit
GFK-Rohrwerkstoffen bzw. mit der GFK-Auskleidung der
Schachtringe durch Laminieren).
z. B. Fabrikat PREDL® oder glw.
auf Schachtboden aufsetzen und justieren.
Der Schachtboden hat die Maßgenauigkeit des alten
Schachtes
aufzunehmen und ist hydraulisch exakt  nach den
technischen
Anforderungen herzustellen.
Schachtboden zum Einbau durch den Konus liefern.
Der Einheitspreis beinhaltet das Laminieren der
Übergangsstreifen.
Aufkantung bis ca. 20 cm über OK Scheitel des Ablaufs
Gerinne DN 150
angebotenes Fabrikat / Hersteller:
(Bietereintrag): '.........'
Abrechnung je Schachtbauwerk.
Menge: 3,000 St

**05.04.11 Verguß des Schachtbodens mit Fließbeton**
Verguß von Schachtboden mit Fließbeton
(Dämmer, z.B. P&T Super Fix) und Inbetriebnahme
des Schachtes nach ca. 2 Stunden Aushärtezeit.
Schachtdurchmesser: ca. 1000 mm
Abrechnung je Schachtbauwerk.
Menge: 3,000 St

**05.04.12 Verguß des Inliner mit Fließbeton**
Verguß des Inliner mit Fließbeton
(Dämmer,  z.B. P&T Super Fix) und Inbetriebnahme
des Schachtes nach ca. 2 Stunden Aushärtezeit.
Abrechnung je lfd. m Linerhöhe.
Menge: 4,500 m

**05.04.13 Übergangs- und Anschlussfugen herstellen**
Herstellen sämtlicher Übergangs- und Anschlussfugen
mit Handlaminat z. B.:
- Bodenteil / Wand
- Wand / Konus
Abrechnung je Schachtbauwerk.
Menge: 3,000 St

**05.04.14 Lineranbindung mittels Linerendmanschette, DN 150**
*** Bedarfsposition ohne GB
Anbindung des Schlauchliners an das Bauwerk bzw.
die Schachtsanierung
- Linerfeinschnitt (erst nach Abklingen des thermischen
  Längenänderungsprozesses (Schrumpfungsprozess)],
- dauerhafte Abdichtung des Ringspaltes zwischen
  Altrohr und Schlauchliner,
- wenn erf. einschl. Glättung der Rohrendbereiche
  (gesamter Rohrumfang / Länge bis 20 cm, als Grundlage
  für die Linerendmanschette mit PCC-Mörtel)
Herstellen einer Lineranbindung mittels baurechtlich
zugelassener Edelstahlmanschette zur dauerhaften und
wasserdichten Abdichtung des Ringspaltes zwischen dem
spannungsfreien Liner und dem Altrohr.
Zugelassen sind nur vollflächige
V4A-Edelstahlmanschetten aus
1.4404 mit einem stufenlosen Verriegelungsmechanismus,
einer doppelseitigen Aufbördelung des
Manschettenrandes und
einer EPDM-Gummidichtung auf Kompressionsbasis.
Die Edelstahlmanschette muss mechanisch im sanierten
Kanal
bis zum kraftschlüssigen Anliegen an die Rohrwandung
verspannt werden.
Die Manschette muss die Linerwanddicke ausgleichen,
darf im
Liner, abhängig von der Nennweite, nicht mehr als 3
bis 6 mm
auftragen.
In diese Position sind folgende Leistungen mit
einzurechnen:
Kontrolle der Nennweite und des Umfanges des sanierten
Kanals am Schacht. Das Ergebnis der Kontrolle ist zu
dokumentieren.
Einbau entsprechend DWA-M 143-Teil 5,
Den Liner mit einem rotierenden Spezialschneider gemäß
Herstellerangabe zurückschneiden / ablängen.
Bereich des zurückgeschnittenen Lineranfangs oder
-endes
entsprechend der Erfordernisse der Abdichtung gem.
Herstellerangaben reinigen.
Erstellung eines Ausführungsprotokolls mit Angabe des
Schachtes und der Haltungsnummer und mindestens
einem Foto der installierten Manschette.
Die Anbindung und Abdichtung muss in der Lage sein,
den maximal zu erwartenden Grundwasserdruck
(bis 1,50 m über Rohrsohle)  standzuhalten.
Abrechnung je Bauwerksanschluss
DN 200 bis DN 300
Menge: 5,000 St

**05.04.15 Lineranschluss mittels GFK-Handlaminat / DN 200 bis 300**
Pos. wie vor beschrieben, jedoch
Anbindung des Schlauchliners mittels GFK-Handlaminat.
Zwischen 9 und 3 Uhr sind mind. 2 Lagen GFK-Laminat
einzubauen.
Menge: 3,000 St

#### Bereich 05.05 Reinigung, Kamerabefahrung und Dichtheitsprüfungen

*Hinweis*
Technische Anforderungen:

Einsatzzweck der Kanalreinigung ist die Durchführung
einer
optischen Inspektion bzw. Kanalsanierung. Das
Reinigungsziel
muss den Anforderungen für diesen Einsatzzweck genügen.
Wassermenge und -druck sind dem Verschmutzungsgrad und
dem Rohrmaterial anzupassen.
Zum Erreichen einer optimalen Reinigungsleistung sind
verschiedene Düsenköpfe vorzuhalten und entsprechend
den
Erfordernissen einzusetzen.

Die Kanalreinigung ist mittels kombinierter
Hochdruckspül-
und Saugwagen, wahlweise mit Wasserrückgewinnung, mit
Wurzelschneider / Kettenschleuder, ggf. mit
mechanischem
Räumgerät, z.B. Rohrbürste oder Molch durchzuführen.
Die Wahl des geeigneten Fahrzeuges bestimmt der AN,
jedoch
sind folgende Mindestanforderungen zu erfüllen:
Hochdruckreinigungsfahrzeug mit folgenden
Mindestleistungskennwerten:
- Leistung der Hochdruckpumpen 850 l/min,
- 200 bar Arbeitsdruck,
- Spülschlauchlänge mind. 200 m,
- Spülschlauch DN 40,
- Saugleistung 4500 m³/h,
- ca. 10 m³ Kesselinhalt.
- Förderleistung der Hochdruckpumpe mind. 320 l/min bei
  einem Betriebsdruck von 150 bar an der Pumpe
- Vakuumanlage 1.200 - 1.500 m³/h Luftdurchsatz
- Fassungsvermögen des Schlammkessels 10 m³
Die Fahrzeuge müssen den Anforderungen der
Straßenverkehrszulassungsverordnung genügen; der
Fahrgeräuschgrenzwert darf demnach je nach Baujahr
80 dB(A) bzw. 84 dB(A) nicht überschreiten.
Die Fahrzeuge müssen mit Rundumleuchten und den
notwendigen Gaswarn-, Sicherheits- und Rettungsgeräten,
Deckelhebegeräten, Lampen, Steighilfen, Schaufeln,
Seilen,
Schildern usw. ausgestattet sein.

Anforderungen an das Personal:
Die Fahrzeugbesatzung muss aus mindestens zwei Personen
bestehen. Die Besatzung muss innerbetrieblich oder
durch
Fachorganisationen (z. B. DWA, TÜV, TBG) ausreichend
und
regelmäßig geschult sein. Die Durchführung der
jährlichen
Unterweisung über die Unfallverhütungsvorschriften
(z.B. DGUV Vorschrift 22) und die arbeitsmedizinischen
Vorsorgeuntersuchungen (nach GUV-V A4 und DGUV
Information 250-011) sind auf Verlangen nachzuweisen.
Das Personal muss über die nach den Unfallverhütungsvorschriften erforderliche persönliche Schutzausrüstung
verfügen.

Arbeitsplatz- und Verkehrssicherung:
Der Auftragnehmer hat die Sicherung der Arbeitsstellen
nach
den straßenverkehrsrechtlichen Vorschriften und den
Unfallverhütungsvorschriften durchzuführen. Dazu muss
er die
notwendigen Verkehrszeichen und -einrichtungen
vorhalten und
einsetzen.
Der Auftragnehmer ist verpflichtet, bei der zuständigen
Straßenverkehrsbehörde eine Genehmigung einzuholen.
In der verkehrsrechtlichen Anordnung nach § 45 StVO
sind die
für die einzelnen Arbeitsstellen erforderlichen
Sicherungsmaßnahmen darzustellen.
Der Auftragnehmer hat eine Ausfertigung der
Genehmigung auf
den Fahrzeugen zur Einsichtnahme vorzuhalten.

Allgemeine Angaben zur Kalkulation/Abrechnung:
In die Leistungspositionen sind, wenn nicht gesondert
ausgewiesen, folgende Aufwendungen einzurechnen:
- Fahrzeuge und Geräte einschließlich An- und Abfahrt,
  Rüstarbeiten, Zubehör, Betriebsstoffe
- Aufnahme/Fassen des Spülwassers nach Wahl des AN
- Entleerung und Reinigung der Fahrzeuge, Beseitigung
  des Spülgutes einschließlich Entsorgungsgebühren und
  -nachweis
- Verkehrs- und Arbeitsplatzsicherung in kommunalen
  Straßen, Wegen und Grünflächen
- Einholen der verkehrsrechtlichen Anordnung
- Absperren der Kanäle während der Reinigung
- Öffnen und schließen aller Schächte im
  Reinigungsabschnitt
- Aufwand für die Feststellung und Abnahme der
  Leistungen

Organisation des Arbeitsablaufes:
Sofern der Einsatz des Spülwagens im Rahmen einer
Kanalinspektion- und sanierung vorgesehen ist, sind
Reinigung
und optische Inspektion organisatorisch so aufeinander
abzustimmen, dass optimale Untersuchungsbedingungen
vorliegen und keine Wartezeiten entstehen.
Der Auftragnehmer erhält nach der Auftragsvergabe
rechtzeitig
Kanalbestandspläne.
Mit der Reinigung ist an den Hochpunkten des
Kanalnetzes zu
beginnen.
Die in den zu reinigenden Teilnetzen befindlichen
Ablagerungen
müssen vollständig aus den Kanälen entfernt werden.
Es ist sicherzustellen, dass keine Ablagerungen in
nicht zu
reinigende, unterhalb liegende Kanalstrecken gespült
werden.
Der AN hat darauf zu achten, dass Rückstöße in Hausanschlusskanäle vermieden werden.
Zur Kanalreinigung sind alle Schächte innerhalb des
Spülabschnittes zum Druckausgleich zu öffnen und nach
der
Reinigung wieder zu verschließen.

**05.05.1 Kanal- und Schachtreinigung vor Kalibrierung und 1. TV-Inspektion / DN 150**
Kanalreinigung wie in den Vorbemerkungen beschrieben
Rohrmaterial: Steinzeug
Nutzung:  Mischwasserkanal
Verschmutzungsgrad: bis 20%
Haltungslänge: bis ca. 100 m
An- und Abfahrten sowie das Umsetzen zwischen
den Haltungen sind einzurechnen
einschl. Grobreinigung der Schachtbauwerke
Abrechnung erfolgt einmalig je m Haltungslänge.
Sollte die Kalibrierung zu einem späteren Zeitpunkt
als die
TV-Untersuchung erfolgen, so ist der Einheitspreis
entsprechend anzubieten (nochmalige Reinigung also
EP 2 fach).
Menge: 95,000 m

**05.05.2 Anschlüsse reinigen**
Position wie vor beschrieben, jedoch
Reinigung der Anschlusseinbindungen vor der Sanierung
(ca. 1,00 m in die Anschlussleitung hinein).
Verschmutzungsgrad: bis 75%
Abrechnung je Anschluss
einschl. Grobreinigung der Schachtbauwerke
Menge: 2,000 St

**05.05.3 Kanal- und Schachtreinigung vor Durchführung der Vorarbeiten**
Kanalreinigung einschließlich der Schächte vor der
Durchführung der Vorarbeiten gem. Vorbemerkungen und
DWA/ATV-DVWK-M 143.
Vergütung erfolgt einmal pro Haltung.
An- und Abfahrten sowie das Umsetzen zwischen den
Haltungen sind einzurechnen.
Schmutzwasserkanal DN 150
einschl. Grobreinigung der Schachtbauwerke
Menge: 95,000 m

**05.05.4 Kanal- und Schachtreinigung vor Abnahme der Vorarbeiten**
Position wie vor beschrieben, jedoch
vor Abnahme der Vorarbeiten
Menge: 95,000 m

**05.05.5 w. v. Reinigung vor Linereinbau**
Position wie vor beschrieben, jedoch
Reinigung vor Linereinbau
Menge: 95,000 m

**05.05.6 Kanal- und Schachtreinigung zur Vorbereitung der Linerabnahme**
Position wie vor beschrieben, jedoch
zur Vorbereitung der Linerabnahme
Menge: 95,000 m

**05.05.7 Förderung von Hand von nicht saugfähigem, sperrigem Räumgut**
Räumgut wie beschrieben zur Deponie transportieren und
entsorgen.
Menge: 1,000 m³

**05.05.8 Kanal- und Schachtreinigung / eingestaute Kanalabschnitte**
Position wie vor beschrieben, jedoch
Reinigung der eingestauten Kanalabschnitte.
Menge: 30,000 m

**05.05.9 1. Inspektion der Kanäle vor Sanierung**
mittels einer TV-Anlage einschl. An- und Abtransport,
Vorhalten,
Umsetzen und Betreiben.
Die Inspektion ist gemäß dem DWA-Merkblatt 149 / Teil 5
durchzuführen.
Kodiersystem:
DIN EN 13508-2 in Verbindung mit dem DWA-Merkblatt
149-2
Datenaustauschformat:
- ISYBAU-Austauschformat / xml
- DIN EN 13508-2 in Verbindung mit dem
- DWA Merkblatt 150 Fassung / Format B
  (Übergabe der Inspektionsergebnisse)
Dazu ist eine vorherige Abstimmung mit dem AG
erforderlich / eventuell sind Test-Daten dem AG
zu übermitteln.
Im Einheitspreis müssen auch folgende Kosten einschl.
aller
Nebenarbeiten und Aufwendungen enthalten sein:
- Stellung erforderlicher Hilfskräfte,
- Vorhalten und Einsetzen geeigneter Absperr- und
  Sicherheitseinrichtungen.
- Einmündungen einmessen,
- Schäden sind mit Hilfe von Farbbildern zu
  dokumentieren.
- Die DVD-Aufzeichnung muss deutlich die Anbindung
  der Anschlussleitungen an den Kanal zeigen, d.h. von
  den Abzweigen/Stutzen je ein Foto/Videoprint aus
  mind. zwei verschiedenen Blickwinkeln zu erstellen.
- DVD mit Aufzeichnung der Kanalprüfung in Farbe,
- Untersuchungsberichte / Einzelhaltungsgrafik
  entsprechend DIN EN 13508-2 in Verbindung mit
  dem DWA-Merkblatt 149-2 auf Datenträger (CD/DVD)
  und analog.
- Lieferung der xml-Datei(en)
Die DVD ist für Qualitätsnachweise (Vorarbeiten und
Linereinbau) zwingend erforderlich.
Kanal:  DN 150
Nutzung:  Schmutzwasserr
Werkstoff:  Stz
Haltungslänge: bis 100 m
Abrechnung erfolgt je m Haltungslänge.
Eine Haltung kann je Arbeitsschritt (Reinigung /
Vorarbeiten /
Linereinbau) nur einmal abgerechnet werden.
Menge: 95,000 m

**05.05.10 w.v., Inspektion der Kanäle zur Abnahme der Vorarbeiten**
Position wie vor beschrieben, jedoch
zur Abnahme der Vorarbeiten
Menge: 95,000 m

**05.05.11 w.v., Inspektion der Kanäle zur Linerabnahme**
Position wie vor beschrieben, jedoch
zur Linerabnahme
Menge: 95,000 m

**05.05.12 Dichtheitsprüfung Kanäle bis DN 150**
Entwässerungsleitung gemäß DIN EN 1610 auf
Wasserdichtheit
prüfen.
Sanierte Kanäle vor dem Öffnen der Hausanschlüsse
prüfen.
Erforderliche Verankerungen und Rohrverschlüsse
herstellen
und beseitigen.
Notwendigen Füllstoff liefern und ableiten.
Einschließlich Anfertigung von Prüfprotokollen und
Übergabe an
den AG.
Prüfung von Haltungslängen bis 100 m.
Einschließlich Neubauhaltung
Menge: 95,000 m

**05.05.13 Schacht reinigen vor der Sanierung**
Schachtbauwerke durch Höchstdruckrotationsreiniger mit
Wasserhöchstdruck bis 600 bar bzw. Wassersandstrahlen
bis
auf den tragfähigen, festen Untergrund unter laufendem
Betrieb
strahlen. Es dürfen keine losen oder lockeren
Bestandteile mehr
auf der Oberfläche vorhanden sein. Ebenso müssen
sonstig
trennend wirkende Stoffe wie Zementschlämme, Öl, Putz
etc.
vollständig entfernt sein. Der Untergrund muss nach
dieser
Maßnahme den allgemein anerkannten Regeln der Technik
entsprechen.
Die Arbeiten sind zu protokollieren.
Einschließlich der Belüftung der Schächte und Wasser
liefern.
Material: Beton / Mauerwerk
Abfallmaterial ist durch geeignete Maßnahmen
aufzufangen und
entsprechend den abfallrechtlichen Bedingungen zu
entsorgen.
Abrechnung je Schachtbauwerk
Menge: 3,000 St

**05.05.14 Schachtreinigung vor der Abnahme bzw. Dichtheitsprüfung**
Reinigung wie vor, einschließlich Wasserlieferung.
Menge: 3,000 St

**05.05.15 Schachtprüfung**
Schachtbauwerke gemäß DIN EN 1610 bzw. DWA-A 139
bis Unterkante Abdeckung bzw. Auflagering auf Dichtheit
prüfen, einschließlich Erstellung des Prüfberichtes
und aller
Lieferungen und Leistungen.
Erforderliche Verankerungen und Rohrverschlüsse
herstellen
und beseitigen.
Das Wasser ist durch den AN zu liefern und nach
erfolgter
Prüfung schadlos zu beseitigen.
Menge: 3,000 St

### Titel 06 Schmutzwasserhausanschlüsse

#### Bereich 06.01 Oberflächenaufbruch

*Hinweis*
Für den Oberflächenaufbruch gelten die Regelungen des
Abschnitt 3.3 ATV DIN 18322.

- Gemischte Oberflächenbefestigungen wie z. B. eine
bituminöse Oberflächenbefestigung auf einer
Pflasterdecke, etc. werden getrennt, jeweils nach der
Art der Befestigung, abgerechnet.
- Der Oberflächenaufbruch von Rinnen und Mulden wird
über die Positionen:
- Pflasterdecke aufnehmen - Plattenbelag aufnehmen -
Bituminöse Befestigung aufnehmen - Betondecke aufnehmen
abgerechnet.
- Beim Aufnehmen von Oberflächenbefestigungen
(Pflaster, Platten, etc.) ist zu berücksichtigen, dass
10 % einer seitlich zu lagernden Oberflächenbefestigung
nicht wieder verwendbar  sind und entsorgt werden
müssen. Die Ersatzlieferung von entsprechenden
Materialien bis zu 10% ist in die jeweilige
Aufbruchposition einzurechnen.

Der Abbruch der Oberflächen ist für Einzelflächen im
Bereich der Baugruben / Montagegruben anzusetzen.

Pflasterrinnen werden ebenfalls über die entsprechenden
Pflasterpositionen abgerechnet.

Alle alten und außerbetriebefindlichen Straßen- und
Hydrantenkappen sind im Zuge der Baumaßnahme
rückzubauen. Die Leistugen hierzu werden über die
ensprechende Position vergütet.

Belastete Oberflächen und Erdstoffe sind entsprechend
des Baugrundgutachtens zu kalkulieren.

**06.01.1 Natursteinpfl. Treppe aufn.,Großpfl. Granit, Bet.-/Mörtelb.**
Natursteinpfl. im Treppenbereich, aufnehmen,
Großpflaster Granit, Beton-/Mörtelbettung.
Pflasterdecke einschl. Bettung
(Bettungsstärke bis 10 cm) aufbrechen, aufnehmen und
auf Lagerplatz des AN transportieren. Aufbruch der
Tragschicht wird gesondert vergütet.
Art = Großpflaster, Bettung aus Beton oder Mörtel.
Nicht wiederverwendbare Steine und übriges Aufbruchgut
von
der Baustelle entfernen und einer Wiederverwertung
zuführen.
Menge: 5,000 m²

**06.01.2 Pflasterd. aufn., Bet/Verbpfl. Wellenpfl., 6-10cm, Sa/Splbettg.**
Pflasterdecke aufnehmen Bet/Verbpfl. Wellenpflaster,
6-10 cm Sand- / Splittbettung, im Verband verlegt.
Pflasterdecke einschl. Bettung (Bettungsstärke bis 10
cm)
aufbrechen, aufnehmen und auf Lagerplatz des AN
transportieren. Aufbruch der Tragschicht wird gesondert
vergütet. Art = Beton- und Verbundsteinpflaster,
ca. 6 bis 10 cm dick, Bettung aus Sand / Splitt.
Nicht wiederverwendbare Steine und übriges Aufbruchgut
von
der Baustelle entfernen und einer Wiederverwertung
zuführen.
Menge: 10,000 m²

**06.01.3 Pflasterd. aufn. Bet/Vpfl., Rechteckpfl., 6-10cm Sa/Spb**
Pflasterdecke Rechteckpfl. grau/rot einschl. Bettung
(Bettungsstärke bis 10 cm) aufbrechen, aufnehmen und
auf Lagerplatz des AN transportieren. Aufbruch der
Tragschicht wird gesondert vergütet. Art = Beton- und
Verbundsteinpflaster, ca. 6 bis 10 cm dick, Bettung aus
Sand/Splitt. Nicht wiederverwendbare Steine und übriges
Aufbruchgut von der Baustelle entfernen und einer
Wiederverwertung zuführen.
Menge: 20,000 m²

**06.01.4 Pflasterd. aufn. Bet/Vpfl., rot, versch. Formate, 6-10cm Sa/Spb**
Pflasterdecke Betonverbundpfl. rot, versch. Formate,
einschl. Bettung (Bettungsstärke bis 10 cm) aufbrechen,
aufnehmen und auf Lagerplatz des AN transportieren.
Aufbruch der Tragschicht wird gesondert vergütet.
Art = Beton- und Verbundsteinpflaster, ca. 6 bis 10 cm
dick,
Bettung aus Sand/Splitt.
Nicht wiederverwendbare Steine und übriges
Aufbruchgut von der Baustelle entfernen und einer
Wiederverwertung zuführen.
Menge: 10,000 m²

**06.01.5 Betonfläche aufbrechen/aufnehmen 10cm, Sand-/Spb.**
Betonfläche aufbrechen/aufnehmen 10cm.
Sand-/ Splittbettung. Betonfläche einschl. Bettung
(Bettungsstärke bis 20 cm) aufbrechen, aufnehmen und
auf Lagerplatz des AN transportieren. Aufbruch der
Tragschicht wird gesondert vergütet. Aufbruchgut von
der Baustelle entfernen und einer Wiederverwertung
zuführen.
Einzelfläche in Gartengrundstück.
Menge: 5,000 m²

**06.01.6 Tragsch. u. Frostschutzsch. aufnehmen, Schotter/Kiessand, BM-F0*, Mat. entsorgen**
Tragschicht und Frostschutzschicht aufnehmen
Schotter/Kiessand alle Stärken, Klassifizierung BM-F0*
nach
EBV, Mat. entfernen. STS und FSS aufbrechen und
aufnehmen
aus Schotter/Kiessand inkl. Mauerwerksresten, Bauschutt
und/oder Ziegelbruch.
Dicke der Schicht bis ca. 0,30m. Material von der
Baustelle entfernen und einer Wiederverwertung
zuführen.
Menge: 50,000 m²

**06.01.7 Eignungsprüfung - Schotter**
Eignungsprüfung zur Bestimmung des Verwertungszweckes
der
ausgebauten Tragschichten entsprechend EBV durchführen
einschl. Entnahme der Probe, Verpackung, Transport und
Übergabe des Prüfberichtes an den AG.
Prüfung durch akkreditiertes Prüflabor.
Baugrundgutachten : Zuordnungswert BM-F0* nach EBV.
Bei der Probenahme muss zwingend der Bauleiter des AG
anwesend sein.
Menge: 1,000 St

**06.01.8 Entsorgung kontaminierter Unterbau als Zulage**
*** Bedarfsposition ohne GB
Zulage für die Entsorgung von kontaminiertem Unterbau
gemäß Baugrundgutachten bzw. Untersuchungsergebnis.
Abgerechnet wird auf Nachweis pro Tonne.
Menge: 1,000 to

**06.01.9 Bordst. aufn., Beton Tief/Hochb. Beton-Rst.**
Bordsteine aufnehmen, Beton, Tief-/ Hochbord, Beton-
Rückenstütze, Steine seitlich lagern.
Bordsteine aus Beton, alle Größen, als Tief- oder
Hochbord in Beton oder Mörtel versetzt. Unterbeton und
Rückenstütze aus Beton aufbrechen. Wiederverwendbare
Bordsteine innerhalb der Baustelle fördern, säubern und
sortiert lagern. Länge des Förderweges bis 0,5 km.
Nicht wiederverwendbare Bordsteine und übriges
Aufbruchgut von der Baustelle entfernen und einer
Wiederverwertung zuführen.
Menge: 10,000 m

**06.01.10 Bordst.aufn. Naturst. Tief/Hochb. Bet-Rs**
Bordsteine aus schwerem Naturstein, alle Größen mit
Übergröße im Fußbereich, aufnehmen. Bordsteine in allen
Größen, als Tief oder Hochbord in Beton oder Mörtel
versetzt.
Unterbeton und Rückenstütze aus Beton aufbrechen.
Wiederverwendbare Bordsteine innerhalb der Baustelle
fördern, säubern und sortiert lagern. Länge des
Förderweges bis 0,5 km. Nicht wiederverwendbare
Bordsteine und übriges Aufbruchgut von der Baustelle
entfernen und einer Wiederverwertung zuführen.
Menge: 10,000 m

**06.01.11 Einfassungst. aufn. Bet. Tief/Hochb.B-Rs**
Einfassungssteine/Rasenkantensteine aufnehmen
aus Beton, alle Größen, als Tief- oder Hochbord in
Beton oder Mörtel versetzt.
Unterbeton und Rückenstütze aus Beton
aufbrechen. Wiederverwendbare
Einfassungssteine/Rasenkantensteine innerhalb der
Baustelle fördern, säubern und sortiert lagern. Länge
des Förderweges bis 0,5 km. Nicht wiederverwendbare
Bordsteine und übriges Aufbruchgut von der Baustelle
entfernen und einer Wiederverwertung zuführen.
Menge: 10,000 m

**06.01.12 Stauden umsetzen Höhe bis 1 m**
Stauden, Rosen und Kleinsträucher im Bereich der
HA-Leitung
ausgraben, fachgerecht zwischenlagern und nach Ende der
Bauarbeiten wieder einsetzen, incl. Rückschnitt.
Menge: 25,000 m²

**06.01.13 Wurzelstock roden, Stammdurchmesser: bis 10 cm**
an Einzelstandorten, einschließlich der erforderlichen
Sicherungsmaßnahmen.
Wurzelstock laden, von der Baustelle entfernen und
einer Weiterverwertung zuführen. Gebühren
einkalkulieren. Belege über die Weiterverwertung mit
Angaben zu Art und Ort sind der Bauüberwachung des
Auftraggebers zu übergeben.
Wurzelloch mit zu lieferndem Boden verfüllen und
verdichten.
Stammdurchmesser: bis 10 cm
Menge: 1,000 St

**06.01.14 Rasen aufnehmen u.einsetzen (bis 5 cm)**
Rasen abstechen, aufnehmen,
fachgerecht seitlich lagern und wieder
einsetzen. Stärke bis ca. 5 cm.
Menge: 20,000 m²

**06.01.15 Oberboden aufnehmen und einbauen**
Oberboden in vorh. Dicke (bis 25 cm) abtragen,
zwischenlagern
und nach Bauende wieder einbauen.
Abrechnung entsprechend erforderlicher Mindestbreiten
und
-längen. Werden mehr Flächen in Anspruch genommen,
gehen
diese zu Lasten des AN.
Grundstücksteilflächen
Menge: 20,000 m²

#### Bereich 06.02 Erkundungsmaßnahmen und Nachweise

*Hinweis*
Die Herstellung von Suchgräben dient nur zur
punktuellen Leitungserkundung.  Der AN hat die
Eigenüberwachungsprüfungen nach den ZTV E-StB, ZTV
A-StB, den Vorschriften und Richtlinien der Ver- und
Entsorgungsträger durchzuführen. Die Ergebnisse der
Eigenüberwachungsprüfungen sind dem AG in Form eines
Prüfprotokolls unaufgefordert vorzulegen. Die
Ausführung der spezifizierten Verdichtungsprüfungen
dient ausschließlich dem AG für stichprobenartige
Kontrollen und werden nur nach Anforderung durch den AG
durchgeführt.

Straßenaufbruch und -wiederherstellung sind in den
Pos. für die
Oberflächenwiederherstellung der Rohrgräben enthalten.

**06.02.1 Suchgraben Tiefe bis 1,25 m Homogenber. A/B, Gas**
Suchgraben Tiefe bis 1,25 m. Boden für Suchgraben zum
Freilegen von Leitungen nach Angaben des AG ausheben,
zur Wiederverwendung seitlich lagern und nach
Beendigung der Suche wieder ordnungsgemäß einbauen und
verdichten. Die Vorschriften der Versorgungsunternehmen
sind zu beachten.
Verbau und Wasserhaltung, soweit erforderlich,
werden nicht gesondert vergütet.

Einzelgräben bis 1,50m Länge.
Homogenber. A/B. Grabentiefe bis 1,25 m.
Grabenbreite bis 0,50 m.
Erforderliche Handarbeit ist einzurechnen.
Menge: 4,000 St

**06.02.2 Suchgraben Tiefe bis 1,25 m Homogenber. A/B, Medienk.**
Suchgraben Tiefe bis 1,25 m. Boden für Suchgraben zum
Freilegen von Leitungen nach Angaben des AG ausheben,
zur Wiederverwendung seitlich lagern und nach
Beendigung der Suche wieder ordnungsgemäß einbauen und
verdichten. Die Vorschriften der Versorgungsunternehmen
sind zu beachten.
Verbau und Wasserhaltung, soweit erforderlich,
werden nicht gesondert vergütet.

Einzelgräben bis 1,50m Länge
Homogenber. A/B. Grabentiefe bis 1,25 m.
Grabenbreite bis 0,50 m.
Erforderliche Handarbeit ist einzurechnen.
Menge: 5,000 St

**06.02.3 Suchgraben Tiefe bis 1,25 m Homogenber. A/B, Elt**
Suchgraben Tiefe bis 1,25 m. Boden für Suchgraben zum
Freilegen von Leitungen nach Angaben des AG ausheben,
zur Wiederverwendung seitlich lagern und nach
Beendigung der Suche wieder ordnungsgemäß einbauen und
verdichten. Die Vorschriften der Versorgungsunternehmen
sind zu beachten.
Verbau und Wasserhaltung, soweit erforderlich,
werden nicht gesondert vergütet.

Einzelgräben bis 1,50m Länge.
Homogenber. A/B. Grabentiefe bis 1,25 m.
Grabenbreite bis 0,50 m.
Erforderliche Handarbeit ist einzurechnen.
Menge: 7,000 St

**06.02.4 Suchgraben Tiefe bis 2,20 m Homogenber. A/B, TW**
Suchgraben Tiefe bis 2,20 m. Boden für Suchgraben zum
Freilegen von Leitungen nach Angaben des AG ausheben,
zur Wiederverwendung seitlich lagern und nach
Beendigung der Suche wieder ordnungsgemäß einbauen und
verdichten. Die Vorschriften der Versorgungsunternehmen
sind zu beachten.
Verbau und Wasserhaltung, soweit erforderlich,
werden nicht gesondert vergütet.

Einzelgräben bis 1,50m Länge.
Homogenber. A/B. Grabentiefe bis 2,20 m.
Grabenbreite bis 0,50 m.
Erforderliche Handarbeit ist einzurechnen.
Menge: 5,000 St

**06.02.5 Verdichtungsprüfung, BG/LG**
Verdichtungsprüfung Leitungsgräben / Baugruben
Verdichtungsprüfung mit dem Dynamischen
Plattendruckversuch mit Hilfe des Leichten
Fallgewichtsgerätes durchführen und protokollieren.
Ausführung nur auf Anweisung des AG, die
Verdichtungskontrolle ersetzt nicht die Verpflichtung
des AN zur Eigenüberwachung. Die An- und Abfahrt ist in
den Einheitspreis einzurechnen.
Prüfungen für Leitungsgräben/Baugruben.
Menge: 1,000 St

**06.02.6 Verdichtungspr. durchf., Plattend.**
Verdichtungsprüfg. durchf., Plattendruckversuch
Verdichtungsprüfung mit dem statischen
Plattendruckversuch nach DIN 18134 nach Angabe des AG
durchführen einschliesslich Bereitstellung sämtlicher
Geräte, mit Auswertung und Darstellung der
Messergebnisse. Ausführung nur auf Anweisung des AG,
die Verdichtungskontrolle ersetzt nicht die
Verpflichtung des AN zur Eigenüberwachung. Die An- und
Abfahrt ist in den Einheitspreis einzurechnen.
Prüfungen für Leitungsgräben/ Baugruben.
Menge: 1,000 St

#### Bereich 06.03 Erdarbeiten

**06.03.1 Leitungsgraben herst., Homogenber. A/B, Tiefe 0 bis 1,50 m, <= DN 200/d225**
Leitungsgraben herstellen Homogenber. A/B Tiefe 0 bis
1,50 m ab GOK zur Verlegung einer Leitung <= DN 200/225
Boden für Leitungsgraben ausheben. Straßenaufbruch und
Aufnahme einer Oberflächenbefestigung werden gesondert
vergütet. Homogenber. A/B bzw. Auffüllungen mit
Bauschuttresten mit einem Belastungsgrad BM-0* nach
EBV.

Tiefe 0 bis 1,50 m, Verbau ist gemäß einschlägigen
Normen DIN 4124 und DIN EN 1610 einzukalkulieren.
Ebenso Erschwernisse für querende Medien im
Grabenprofil.

Wasserhaltung wird gesondert vergütet. Aushub zur
Wiederverwendung zum Zwischenlager des AN
transportieren sowie Liefern des Bodens vom
Zwischenlager und lagenweise verdichtet einbauen.
Breite des Grabens gemäß DIN 4124

Inkl. Mehraushub zum Setzen von Schächten und
Bestandsanbindungen bei Schmutzwassermaßnahmen.
Menge: 60,000 m

**06.03.2 Leitungsgraben herst., Homogenber. A/B, Tiefe 0 bis 2,00 m, <= DN 200/d225**
Leitungsgraben herstellen Homogenber. A/B Tiefe 0 bis
2,00 m ab GOK zur Verlegung einer Leitung <= DN 200/225
Boden für Leitungsgraben ausheben. Straßenaufbruch und
Aufnahme einer Oberflächenbefestigung werden gesondert
vergütet. Homogenber. A/B bzw. Auffüllungen mit
Bauschuttresten mit einem Belastungsgrad BM-0* nach
EBV.

Tiefe 0 bis 2,00 m, Verbau ist gemäß einschlägigen
Normen DIN 4124 und DIN EN 1610 einzukalkulieren.
Ebenso Erschwernisse für querende Medien im
Grabenprofil.

Wasserhaltung wird gesondert vergütet. Aushub zur
Wiederverwendung zum Zwischenlager des AN
transportieren sowie Liefern des Bodens vom
Zwischenlager und lagenweise verdichtet einbauen.
Breite des Grabens gemäß DIN 4124

Inkl. Mehraushub zum Setzen von Schächten und
Bestandsanbindungen bei Schmutzwassermaßnahmen.
Menge: 10,000 m

**06.03.3 Leitungszone / DN 150**
Leitungszone nach DIN EN 1610 und Rohrherstellerangabe:
Sande / Kiessand bzw. Brechsand-Splitt-Gemisch 0/11
mit Ungleichförmigkeitszahl cu<=3
zur Bettung und Ummantelung der Rohre auf der
Gründungssohle liefern, einbauen und verdichten.
untere Bettungsschicht im verdichteten Zustand
= 150 mm stark
Auflagerwinkel 90 Grad;
Bis in eine Höhe von 0,30 m über Rohrscheitel (in
Lagen)
anschütten und von Hand oder mit leichtem Gerät
entsprechend
der geforderten Lagerungsdichte verdichten
Proctordichte:
mind. 95 %
lichte Grabenbreite gemäß DIN EN 1610
Den vorhandenen Erdstoffaushub einer Verwertung nach
Wahl
des AN zuführen.
Menge: 70,000 m

**06.03.4 Zul. Vorkopfaushub/-einbau**
Zulage bei begrenztem Bauraum für den Aushub von
Baugruben und Rohrgräben sowie deren Rückverfüllung für
notwendige Vorkopfarbeiten inkl.Transportkosten zum
Zwischenlager. Mit dieser Pos. sind auch alle
Erschwernisse für Verbau, Rohr- u. Kanalverlegung
abgegolten.
Menge: 50,000 m

**06.03.5 Kopfloch Schächte / Tiefe bis 1,00 m**
Kopfloch für Schächte als Zulage in erforderlicher
Größe und
entsprechend Position "Leitungsgraben" herstellen.
Tiefe bis 1,00 m.
Ausführung für Rückbau vorhandene und Neubau
HA-Schächte DN 600.
Menge: 11,000 St

**06.03.6 Kopfloch Schächte / Tiefe bis 1,50 m**
Kopfloch für Schächte als Zulage in erforderlicher
Größe und
entsprechend Position "Leitungsgraben" herstellen.
Tiefe bis 1,50 m.
Ausführung für Umbindung vorhandene
HA-Schächte DN 600.
Menge: 4,000 St

**06.03.7 Kopfloch Schächte / Tiefe bis 2,00 m**
Kopfloch für Schächte als Zulage in erforderlicher
Größe und
entsprechend Position "Leitungsgraben" herstellen.
Tiefe bis 2,00 m.
Ausführung für Rückbau vorhandene und Neubau
HA-Schächte DN 600.
Menge: 2,000 St

**06.03.8 Bodenaushub in Handschachtung**
in den Homogenber. A/B nach DIN 18300 ausheben,
einschließlich der Wiederverfüllungs- und
Verdichtungsarbeiten, als Zulage zu den
Rohrgrabenpositionen.
17 Hausanschlüsse
Menge: 30,000 m³

**06.03.9 Beprobung des Bodenaushubs**
Beprobung des Bodenaushubs nach EBV zur Einordnung
des Zuordnungswertes nur auf Anordnung der Bauleitung
des AG. Untersuchung der Erdstoffe auf Kontamination
durch ein unabhängiges, mit dem AG abzustimmendes Labor
einschl. Dokumentation der Untersuchungsergebnisse und
Übergabe 2-fach an den AG.
Menge: 1,000 St

**06.03.10 Abfuhr ungeeign. Bod., keine Belast.**
Abfuhr ungeeigneter Boden, nicht schadstoffbelastet
Zum Verfüllen ungeeigneten oder überschüssigen Aushub,
nicht schadstoffbelastet, abfahren und deponieren. Der
Nachweis über die Entsorgung ist dem AG vorzulegen.

Abrechnung nach Grabenprofil.
Menge: 25,000 m³

**06.03.11 Boden liefern, in BG/LG einbauen**
Boden liefern in Baugrube/Leitungsgraben einbauen
Boden zum Massenausgleich zu dem abgefahrenen
Boden liefern, in Baugrube/Leitungsgraben einschl.
Vertiefungen infolge nicht tragfähiger, ausgehobener
Böden einbauen und verdichten. Material = Boden SW
(Sand weitgestuft)/GW (Kies weitgestuft) nach DIN
18196. Boden nach Verlegen der Leitung in Graben oder
in Baugrube  oberhalb der Leitungszone einbauen und
verdichten. Verdichten auf Verdichtungsgrad von Dpr.
min. 100 %. In der Leitungszone ist ein
Verdichtungsgrad von Dpr. min. 97 % zu erreichen. Gilt
nur für Massenausgleich. Rückverfüllung Gräben und
Gruben gemäß "Allgemeines".
Menge: 25,000 m³

**06.03.12 Zulage für die Unterfahrung Mauerfundament/Zaunsockel**
Zulage für die Unterfahrung Mauerfundament/Zaunssockel
incl.aller der dafür erforderlichen Arbeiten einschl.
Sicherung
des Zauns.
Menge: 7,000 St

**06.03.13 Hindernis beseitigen Mauerwerk**
Hindernis beseitigen Mauerwerk  Hindernis aus Mauerwerk
(Klinker, Ziegel, Naturstein, etc.) verschiedener
Abmessungen im Boden beseitigen ggf. zerkleinern, laden
und zu einer geeigneten und zugelassenen Kippstelle
fördern, abladen und entsorgen/ verwerten. Der Nachweis
über die Entsorgung ist dem AG vorzulegen.
Menge: 1,000 m³

**06.03.14 Hindernis beseitigen Beton**
Hindernis beseitigen Beton  Hindernis aus Beton
verschiedener Abmessungen im Boden beseitigen ggf.
zerkleinern, laden und zu einer geeigneten und
zugelassenen Kippstelle fördern, abladen und entsorgen/
verwerten. Der Nachweis über die Entsorgung ist dem AG
vorzulegen.
Menge: 1,000 m³

#### Bereich 06.04 Sicherungsarbeiten

*Hinweis*
Die zu nutzende Absicherung erfolgt in Abstimmung mit
dem AG unter Berücksichtigung des anstehenden Bodens.
In den EP sind alle Aufwendungen für den
Antransport zur Baustelle, das Vorhalten für die
Bauzeit und der Abtransport einzurechnen. Eine
gesonderte Vergütung erfolgt nicht.

**06.04.1 Zulage für das Kreuzen von Gasleitungen**
Zulage für das Kreuzen von Gasleitungen
bei der Herstellung von Rohrgräben und Baugruben.
Es sind alle Erschwernisse für Erd-, Verbau- und
Rohrverlegearbeiten bis Grabensohle oberhalb und
unterhalb der vorhandenen Leitungen einschl.
erforderlicher Handschachtung einzurechnen.
Die einzelnen Spartenträger sind sorgfältig zu sichern
und im Zuge der Leitungsgrabenverfüllung mit
steinfreiem Material zu umhüllen. Das Einholen der
evtl. erforderlichen Aufgrabungsgenehmigungen ist im EP
inbegriffen.
Das Queren von Kabelsträngen sowie Kabeln in
Schutzrohren wird nicht gesondert vergütet und ist in
dieser Position abzurechnen.
Menge: 4,000 St

**06.04.2 Zulage für das Kreuzen von Medienkabeln**
Zulage für das Kreuzen von Medienkabeln,
sonst wie vor.
Menge: 5,000 St

**06.04.3 Zulage für das Kreuzen von Eltkabeln**
Zulage für das Kreuzen von Eltkabeln,
sonst wie vor.
Menge: 7,000 St

**06.04.4 Zulage für das Kreuzen von TW-Leitungen bis DN 200**
Zulage für das Kreuzen von Trinkwasserleitungen bis DN
200,
sonst wie vor.
Menge: 5,000 St

**06.04.5 Zulage für parallele Kabel- und Leitungen, Gasleitung**
Zulage für parallele Gasleitungen bzw.
vorhandene Einbauten im Aushubprofil des Rohrgrabens
und der Baugrube.
Aushubprofil = Abrechnungsbreite entsprechend
Rohrgrabenposition zzgl. einem Toleranzbereich von max.
50 cm für Mehrbreiten aus Böschungswinkel oder Verbau
nach DIN 4124 / DIN EN 1610.
Es sind alle Erschwernisse für Erd-, Verbau- und
Rohrverlegearbeiten bis Grabensohle oberhalb und
unterhalb der vorhandenen Leitungen einschl.
erforderlicher Handschachtung einzurechnen.
Die einzelnen Spartenträger sind sorgfältig freizulegen
bzw. zu sichern und im Zuge der
Leitungsgrabenverfüllung / Baugrubenverfülung mit
steinfreiem Material zu umhüllen.
Das Einholen der evtl. erforderlichen
Aufgrabungsgenehmigungen ist im EP inbegriffen.
Menge: 10,000 m

#### Bereich 06.05 Kanalanschluss

**06.05.1 Kanalrohr DN 150 PP Vollwandrohr DIN 1852 SN 16**
Kanalrohr DN 150 aus PP, Vollwandrohr nach DIN 1852 SN
16,
Doppelsteckmuffe und Profildichtringe aus
EPDM nach DIN EN 681, gemäß gültiger Zulassung (DIBt,
Berlin) liefern und gemäß der DIN EN 1610, und
Verlegeanleitung des Herstellers verlegen.
Eine Statik ist vom Auftragnehmer beim Auftraggeber
vorzulegen.

Kanalrohr DN 150 aus PP, Vollwandrohr od. gleichw.

Überschiebmuffen, Passstücke, sämtliche Zuschnitte und
sonstige Nebenleistungen sind einzukalkulieren und
werden
nicht gesondert vergütet.

Seestraße A: 20 m
Seestraße B: 35 m
Seestraße C: 15 m
Menge: 70,000 m

**06.05.2 PP-Bogen, DN 150**
Bogen aus PP passend zu Pos. Glattrohr, allseitig
gemufft, inkl. Profildichtringen EPDM, liefern und
fachgerecht einbauen.
Materialgüte, Materialeigenschaften, Dichtsystem und
Farbe wie
Rohrleitung. Nachgewiesene Ringsteifigkeit mindestens
16
kN/m².
DN: '150'
Abwinkelung: '45°'
Menge: 23,000 St

**06.05.3 Kontrollschacht DN 600, T-1,00 m**
PP-Schacht DN 600, 1 Zulauf, 1 Ablauf, DN 150, m. BAR.,
liefern sowie höhen- und fluchtgerecht versetzen.
(siehe
Schachtliste)

Schachtstandorte auf Privatgrundstück.

Reinigungs- und Inspektionsschacht DN 600 aus
Polypropylen,
nicht genutzte Zuläufe verschließen!
inspektionsfreundliche Farbe orange; zum
Versetzen ohne maschinelle Hilfsmittel, aus 100%
Neumaterial
ohne Recyclinganteile und ohne Schäumungszusätze,
Schachtboden mit ebener Aufstellfläche und optimierter
Verformungsstabilität; Zu- und Ablauf als Spitzende zum
direkten Anschluss von glattwandigen polymeren
Kanalrohren.
Bermenhöhe 1/1 D nach DIN 4034-1. Gerinnegefälle 0%;
entsprechend DIN EN 476, DIN EN 752 und in Anlehnung an
DIN 19537.

Schacht komplett mit Betonauflagerring
(BAR) zur verschiebesicheren Aufnahme einer
handelsüblichen Abdeckung LW 625, Schachtboden DN 600
aus PP, mit Steigrohr DN 600 aus PP und Dichtungen.

Schachtabdeckung in gesonderter Position.

Schachthöhe von Wasserlauf bis GOK: H 0,70 - 1,0 m
Reinigungs- und Inspektionsschacht

DN 600, z.B. Fabr. REHAU AWASCHACHT PP
oder gleichwertiger Art.

Schmutzwasserschacht
Bietertextergänzung Schachthersteller:

 '.......................................'

Seestraße A: 3 Stück
Seestraße B: 2 Stück
Seestraße C: 3 Stück
Menge: 8,000 St

**06.05.4 Kontrollschacht DN 600, T-2,00 m**
PP-Schacht DN 600, 1 Zulauf, 1 Ablauf, DN 150, m. BAR.,
liefern sowie höhen- und fluchtgerecht versetzen.
(siehe
Schachtliste)

Schachtstandorte auf Privatgrundstück.

Reinigungs- und Inspektionsschacht DN 600 aus
Polypropylen,
nicht genutzte Zuläufe verschließen!
inspektionsfreundliche Farbe orange; zum
Versetzen ohne maschinelle Hilfsmittel, aus 100%
Neumaterial
ohne Recyclinganteile und ohne Schäumungszusätze,
Schachtboden mit ebener Aufstellfläche und optimierter
Verformungsstabilität; Zu- und Ablauf als Spitzende zum
direkten Anschluss von glattwandigen polymeren
Kanalrohren.
Bermenhöhe 1/1 D nach DIN 4034-1. Gerinnegefälle 0%;
entsprechend DIN EN 476, DIN EN 752 und in Anlehnung an
DIN 19537.

Schacht komplett mit Betonauflagerring
(BAR) zur verschiebesicheren Aufnahme einer
handelsüblichen Abdeckung LW 625, Schachtboden DN 600
aus PP, mit Steigrohr DN 600 aus PP und Dichtungen.

Schachtabdeckung in gesonderter Position.

Schachthöhe von Wasserlauf bis GOK: H = 1,50 - 2,00 m
Reinigungs- und Inspektionsschacht

DN 600, z.B. Fabr. REHAU AWASCHACHT PP
oder gleichwertiger Art.

Schmutzwasserschacht
Bietertextergänzung Schachthersteller:

 '.......................................'

Seestraße B: 1 Stück
Seestraße C: 1 Stück
Menge: 2,000 St

**06.05.5 Begu-Schachtabdeckung quadratisch/rund Klasse D 400**
Rahmen aus Beton/Guss, quadratisch zum Einbau in
Pflasterstraßen/ -wegen ca. 750 x 750, Deckel Ø 625
nach DIN
EN 124 / DIN 4271 aus Beton/Guss ohne
Lüftungsöffnungen,
tagwasserdicht, einschl. Auflager aus Beton zur
Lastabtragung
Schachtabdeckung komplett mit allen Lieferungen und
Leistungen versetzen.
Menge: 6,000 St

**06.05.6 Schachtab. B125, DIN 19584, Lüftungsöff.**
Schachtabdeckung Klasse B 125, DN 625 mit rundem Rahmen
aus Gußeisen mit Lüftungsöffnung, dämpfende Einlage und
Beton DIN 19584. In den EP sind alle Nebenarbeiten wie
liefern, lagern, laden, stellen etc. einzurechnen.
Menge: 4,000 St

**06.05.7 Schachtabdeckung einpflastern**
Schachtabdeckung einpflastern.
Granitpflaster 3-reihig um Schachtabdeckung herstellen,
bei Schächten im unbefestigten Bereich.
Folgender Aufbau ist gefordert:

- 6 cm Mosaikpflaster in Beton gesetzt
- 15 cm Schottertragschicht 0/45 mit mindestens
  EV2 = 80 MN/m²

Abgerechnet wird pro Stück.

Seestraße A: 2 Stück
Seestraße B: 2 Stück
Seestraße C: 2 Stück
Menge: 6,000 St

**06.05.8 Übergangsstück DN 150 von PP auf anderes Material**
*** Bedarfsposition ohne GB
Funke VPC-Rohrkupplung 160, Spannbereich 160 bis 192
mm,
oder gleichwertig (www.funkegruppe.de), mit
DIBt-Zulassung
Nr.: Z-42.5-450, zur variablen, stufenlosen Verbindung
von
Abwasserrohren der gleichen Nennweite mit
Außendurchmesser von 160 bis 192 mm, aus
unterschiedlichen
bzw. gleichen Werkstoffen mit vollwandiger,
geschäumter,
gerippter, gekammerter oder gewellter Wandung in
beliebiger
Kombination, bestehend aus: Funke VPC-Rohrkupplung 150
mit Dichtungskörper nach DIN EN 681-1, mit mehrfachem
Doppeldichtprofil und mittig umklappbarem Rohranschlag,
Fixier- und Zentrierkorb, Farbe: rot, aus
bruchstabilem,
hochschlagfesten Polyamid mit beidseitig integriertem
Bandführungskanal sowie zwei Spannbändern aus nicht
rostenden Stahl mit jeweiliger Gegenbandeinlage und
Click-System, Funktionsprüfung nach DIN 4060 und DIN EN
295-4, nachgewiesene Dichtigkeit bis 2,5 bar Prüfdruck
als
Wasserinnendruck, liefern und nach Einbauanleitung des
Herstellers verlegen.
Betriebsbereites Umbinden der Bestandskunden des WAL.

Seestraße A: 3 Stück
Seestraße B: 4 Stück
Menge: 7,000 St

**06.05.9 Zulage Grundstücksanschluß auf Haltung anbinden**
Als Zulage zu den Material- und Erdbaupos. zum Anschluß
eines Grundstücksanschlußes DN 150 bzw DN 200 an einen
bestehenden Kanal. (Aufständern oder mittels Abzweig)
Für die Abrechnung ist eine genaue Einmeßskizze mit
Bemaßung nach den Angaben des AG vorzulegen. Vor ab ist
die genaue Lage des Anschlusses mit dem Eigentümer
Abzustimmen. Nach Erstellung, Änderung oder Umbau ist
die Richtigkeit des Anschlusses durch den Eigentümer
Gegenzeichnen zu lassen.
Menge: 17,000 St

**06.05.10 Dichtheitsprüfung Kanal <= DN 300**
Dichtheitsprüfung Kanal bis <= DN 300 inkl. der
erforderlichen Nebenarbeiten wie Absperrung usw.
Übergabe der Dokumentation.  Die Dichtheitsprüfung der
Rohrleitungen ist als Luftüberdruckprüfung, Verfahren
LB (Prüfdruck 50mbar) nach DIN EN 1610 auszuführen.

Für die Dichtheitsprüfung ist zwingend der WAL
Betriebsführungs GmbH durch den AN zu beauftragen.

Seestraße A: 20 m
Seestraße B: 35 m
Seestraße C: 15 m
Menge: 70,000 m

#### Bereich 06.06 Oberflächenwiederherstellung

*Hinweis*
Wiederherstellen der Straßen- und Gehwegdecken
entsprechend den schriftlichen Vorgaben der
Straßenbaulastträger.

Gemäß ZTVA-StB sind die bituminösen Schichten um das
Maß der Auflockerung bzw. bei Grabentiefen <2,00m
mindestens um 2 x 0,15m zurückzunehmen.

- Weicht der vorgefundene Straßenaufbau stark von der
Regelbauweise ab, so wird in Zusammenarbeit mit dem
Straßenbaulastträger die Ausführung der
Wiederherstellung festgelegt. Abgerechnet wird nach
einem gemeinsam zu erstellenden Oberflächenaufmaß die
Rohrgrabenbreite zuzüglich der gem. ZTVA-StB 97
erforderlichen Verbreiterung. Eventuell erforderliche
Mehrbreiten sind vor Ausführung mit dem Auftraggeber
abzustimmen.
- Die Ausführung aller nachfolgend beschriebenen
Leistungen ist in nicht zusammenhängenden Teilflächen
in Fahrbahnen, Nebenflächen und Streifen, etc. zu
kalkulieren.

**06.06.1 Feinplanum herstellen**
als Streifen und in kleinen Einzelflächen, in
vorgeschriebenem Gefälle und gem. ZTVE- StB verdichten
(Proctordichte >= 100 %).
Auf dem Planum ist ein Verformungsmodul Ev2 > 45 MN/m2
nachzuweisen.
Der Nachweis ist dem Bauleiter des AG zu übergeben.
Ausführung unter befestigten Grundstücksflächen.
Menge: 50,000 m²

**06.06.2 Natursteinpfl. Treppe wiederherst. Großpfl. Granit, Zementmörtelbettung**
Natursteinpflaster Treppe wiederherst.,
Großpflaster Granit, Zementmörtelbettung.
Steine seitlich gelagert, Treppenstufen
wiederherstellen.
Bettungsmaterial = Zementmörtel. Fugenmaterial =
Zementmörtel. Steine bauseits vorhanden, auf Baustelle
gelagert.Eine Zulieferung von 10% Neumaterial ist  in
die Position einzukalkulieren.
Menge: 5,000 m²

**06.06.3 Verbundsteinpfld., D<=10cm,Sa./Sp.**
Verbundsteinpflasterdecke aus Betonsteinen herstellen.
Verbundpflastersteine bis 10 cm dick. Bettungsmaterial
= Sand/Splitt. Fugenmaterial = Brechsand-Splitt-Gemisch
0/5 mm. Steine bauseits vorhanden, auf Baustelle
gelagert. Eine Zulieferung von 10% Neumaterial ist  in
die Position einzukalkulieren.

ca. 10m² Wellenpflaster Beton grau
ca. 20m² Rechteckpflaster Beton grau/rot
ca. 10m² andere Kleinformate Beton rot

Einfassungssteine in ges. Pos.
Menge: 40,000 m²

**06.06.4 Schottertragschicht d=20 cm herstellen**
Schottertragschicht d=20 cm in kleinen Einzelflächen
herstellen, Dicke in verdichtetem Zustand, aus
Brechkorngemisch (0/45) gem. ZTVT- StB. Für die
Schottertragschicht ist ein Verformungsmodul Ev2 > 80
MN/m2 nachzuweisen.
Menge: 50,000 m²

**06.06.5 Bordstein setzen, Betonst. seitl. gelagert**
Bordsteine in Geraden, Kurven oder Absenkungen setzen.
Bordsteine aus Beton, alle Größen. Bordsteine bauseits
vorhanden, auf Baustelle gelagert. Rückenstütze aus
Beton C12/15. Unterbeton C12/15, bis 20 cm dick.
Erforderliche Erdarbeiten ausführen. Eine Zulieferung
von 50% Neumaterial ist  in die Position
einzukalkulieren.
Menge: 10,000 m

**06.06.6 Bordsteine setzen, Naturst. seitl.**
Bordsteine setzen, Natursteine, seitl.gelagert.
Bordsteine in Geraden, Kurven oder
Absenkungen setzen.  Bordsteine aus schwerem
Naturstein, alle Größen. Bordsteine bauseits vorhanden,
auf Baustelle gelagert.  Rückenstütze aus Beton C12/15.
Unterbeton C12/15, bis 20 cm dick. Erforderliche
Erdarbeiten ausführen. Eine Zulieferung von 10%
Neumaterial ist  in die Position einzukalkulieren.
Menge: 10,000 m

**06.06.7 Einfassungssteine setzen, Betonst. seitl. gelagert**
Einfassungssteine/Rasenkantensteine, aus Beton,
alle Größen, in Beton oder Mörtel versetzt.
Unterbeton und Rückenstütze aus Beton.
Bordsteine bauseits vorhanden, auf Baustelle gelagert.
Rückenstütze aus Beton C12/15. Unterbeton C12/15,
bis 20 cm dick.
Erforderliche Erdarbeiten ausführen. Eine Zulieferung
von 50% Neumaterial ist  in die Position
einzukalkulieren.
Menge: 10,000 m

**06.06.8 Oberboden liefern und einbauen**
Oberboden nach DIN 18915 für Rasenansaat liefern und
auf
vorbereitetem Planum aufbringen.
Dicke der Andeckung: 20 cm.
Grundstücksteilflächen
Menge: 20,000 m²

**06.06.9 Oberboden Ansäen**
Mit Oberboden angedeckte Flächen zur Einsaat
vorbereiteten, fräsen, einsäen und walzen. Die
Samenmischung ist dem Verwendungszweck anzupassen.
Das Saatgut ist einzuigeln und abzuwalzen. Die Abnahme
erfolgt frühestens zum ersten Schnitt. Im EP enthalten
ist die Wiederholung der Ansaat unzureichend begrünter
Flächen.
Menge: 20,000 m²

USt %: 19,00
